# Tubagem para ramal de introdução de água potável, enterrada

- Propriedade do ficheiro: CYPE Ingenieros S.A.
- Formato: FIEBDC-3/2016
- Programa: Generador de precios de la construcción. CYPE Ingenieros, S.A.
- Data: 23/05/2024
- Moeda: EUR
- Custos indirectos: 3 %
- IVA: 23 %

## I Instalações

### IF Abastecimento de água

#### IFB Ramais de introdução

**IFB006** m Tubagem para ramal de introdução de água potável, enterrada.
Tubagem para ramal de introdução de água potável, enterrada, formada por tubo multicamada de polipropileno copolímero random/alumínio/polipropileno copolímero random (PP-R/Al/PP-R), série 3,2, de 32 mm de diâmetro exterior e 4,5 mm de espessura, colocado sobre leito de areia de 10 cm de espessura, no fundo da vala previamente escavada, devidamente compactada e nivelada através de equipamento manual com apiloador (saltitão) de condução manual, enchimento lateral compactando até metade do diâmetro do tubo e posterior enchimento com a mesma areia até 10 cm por cima da geratriz superior do tubo. Inclusive acessórios e peças especiais.
Critérios considerados na determinação do preço da unidade de obra: O preço não inclui a escavação nem o enchimento do tardoz.
Inclui: Marcação. Eliminação das terras soltas do fundo da escavação. Descarga da areia no fundo da vala. Colocação da tubagem. Execução do enchimento envolvente. Realização de ensaios.
Critério de medição de projecto: Comprimento medido segundo documentação gráfica de Projecto.
Critério de medição de obra: Medir-se-á o comprimento realmente executado segundo especificações de Projecto.

| Código | Un | Descrição | Rendimento | Preço | Importância |
|---|---|---|---|---|---|
| mt01ara010a | m³ | Areia com granulometria de 0 a 5 mm de diâmetro, limpa. (material) | 0.092 | 14.3 | 1.316 |
| mt37toa111dg | m | Tubo multicamada de polipropileno copolímero random/alumínio/polipropileno copolímero random (PP-R/Al/PP-R), série 3,2, de 32 mm de diâmetro exterior e 4,5 mm de espessura, segundo NP EN ISO 15874-2, com o preço incrementado em 30% relativamente a acessórios e peças especiais. (material) | 1 | 11.39 | 11.390 |
| mo020 | h | Oficial de 1ª construção. (mão de obra) | 0.019 | 22.68 | 0.431 |
| mo113 | h | Operário não qualificado construção. (mão de obra) | 0.019 | 21.45 | 0.408 |
| mo008 | h | Oficial de 1ª canalizador. (mão de obra) | 0.064 | 23.31 | 1.492 |
| mo107 | h | Ajudante de canalizador. (mão de obra) | 0.064 | 22.09 | 1.414 |
| % | % | Custos directos complementares | 2 % | 16.451 | 0.329 |
|  |  | Custos directos |  |  | 16.780 |

Resíduos:
- colocação: mt01ara010a Areia com granulometria de 0 a 5 mm de diâmetro, limpa; factor de resíduo 0.003
- colocação: mt37toa111dg; factor de resíduo 0.026776

## Recursos

**mt01ara010a** m³ Areia com granulometria de 0 a 5 mm de diâmetro, limpa
Dados técnicos: Custo energético 146.250 MJ; Emissão de CO2 7.800 kg; Código LER 01 04 09; Massa do elemento 1950 kg; Volume 1.21875 m3

**mt37toa111dg** m Tubo multicamada de polipropileno copolímero random/alumínio/polipropileno copolímero random (PP-R/Al/PP-R)
Dados técnicos: Custo energético 41.968 MJ; Emissão de CO2 1.745 kg; Código LER 17 02 03; Massa do elemento 0.433 kg; Volume 0.000722 m3
