# Depósito pré-fabricado de água potável, para enterrar

- Propriedade do ficheiro: CYPE Ingenieros S.A.
- Formato: FIEBDC-3/2016
- Programa: Generador de precios de la construcción. CYPE Ingenieros, S.A.
- Data: 15/06/2024
- Moeda: EUR
- Custos indirectos: 3 %
- IVA: 23 %

## I Instalações

### IF Abastecimento de água

#### IFD Depósitos/grupos de bombagem

**IFD070** Ud Depósito pré-fabricado de água potável, para enterrar.
Depósito de polietileno de alta densidade (PEAD/HDPE), horizontal, de 15000 l, com arejador e escoadouro, de água potável, para enterrar; válvula de corte de esfera de latão niquelado de 1" DN 25 mm para a entrada; mecanismo de corte de enchimento formado por válvula de flutuador; válvula de corte de esfera de latão niquelado de 1" DN 25 mm para a saída. Incluindo material auxiliar. Totalmente montado, ligado e testado. Sem incluir trabalhos auxiliares.
Inclui: Marcação. Limpeza da base de apoio do depósito. Introdução do depósito. Fixação e montagem do depósito. Colocação e montagem de válvulas. Colocação e fixação de tubagens e acessórios.
Critério de medição de projecto: Número de unidades previstas, segundo documentação gráfica de Projecto.
Critério de medição de obra: Medir-se-á o número de unidades realmente executadas segundo especificações de Projecto.

| Código | Un | Descrição | Rendimento | Preço | Importância |
|---|---|---|---|---|---|
| mt37sve010d | Ud | Válvula de esfera de latão niquelado para enroscar de 1". (material) | 2 | 12.15 | 24.300 |
| mt37vfl010c | Ud | Válvula de flutuador de 1" de diâmetro, para uma pressão máxima de 6 bar, com corpo de latão, bóia esférica roscada de latão e obturador de borracha. (material) | 1 | 67.95 | 67.950 |
| mt37dpb110ah | Ud | Depósito de polietileno de alta densidade (PEAD/HDPE), horizontal, de 15000 l, de 2320 mm de diâmetro e 4580 mm de comprimento, com boca de acesso de 600 mm de diâmetro, arejador e escoadouro, para enterrar. (material) | 1 | 3996.4 | 3996.400 |
| mt37www010 | Ud | Material auxiliar para instalações de abastecimento de água. (material) | 1 | 1.4 | 1.400 |
| mq04cag010a | h | Camião com grua de carga máxima 6 t. (equipamento) | 0.232 | 55.38 | 12.848 |
| mo008 | h | Oficial de 1ª canalizador. (mão de obra) | 3.784 | 23.31 | 88.205 |
| mo107 | h | Ajudante de canalizador. (mão de obra) | 3.784 | 22.09 | 83.589 |
| % | % | Custos directos complementares | 2 % | 4274.692 | 85.494 |
|  |  | Custos directos |  |  | 4360.186 |

## Recursos

**mt37sve010d** Ud Válvula de esfera de latão niquelado para enroscar de 1"
Dados técnicos: Custo energético 843.399 MJ; Emissão de CO2 56.701 kg
Resíduos:
- embalagem: re150101 Embalagens de papel e cartão. (componente de resíduo); rendimento 0.072 kg; Código LER 15 01 01; Massa do elemento 1 kg; Volume 0.001333 m3

**mt37vfl010c** Ud Válvula de flutuador de 1" de diâmetro
Dados técnicos: Custo energético 302.243 MJ; Emissão de CO2 20.357 kg
Resíduos:
- embalagem: re150101 Embalagens de papel e cartão; rendimento 0.072 kg

**mt37dpb110ah** Ud Depósito de polietileno de alta densidade (PEAD/HDPE)
Dados técnicos: Custo energético 70164.526 MJ; Emissão de CO2 2488.393 kg
Resíduos:
- embalagem: re150101 Embalagens de papel e cartão; rendimento 0.086 kg
