# Instalação interior para cozinha

- Propriedade do ficheiro: CYPE Ingenieros S.A.
- Formato: FIEBDC-3/2016
- Programa: Generador de precios de la construcción. CYPE Ingenieros, S.A.
- Data: 15/06/2024
- Moeda: EUR
- Custos indirectos: 3 %
- IVA: 23 %

## I Instalações

### IF Abastecimento de água

#### IFI Instalação interior

**IFI012** Ud Instalação interior para cozinha.
Instalação interior de abastecimento de água para cozinha com capacidade para: lava-loiças, tomada e válvula de seccionamento para máquina de lavar louça, realizada com tubo de polietileno reticulado/alumínio/polietileno (PE-X/Al/PE), para a rede de água fria e quente que liga o ramal de distribuição individual ou um dos seus ramais de alimentação com cada um dos aparelhos sanitários, com os diâmetros necessários para cada ponto de serviço. Inclusive válvulas de seccionamento para o corte do abastecimento de água, metálicas, material auxiliar para montagem e fixação, ramal de distribuição individual, acessórios de ramais.
Critérios considerados na determinação do preço da unidade de obra: O preço não inclui os trabalhos auxiliares de pedreiro para instalações.
Inclui: Marcação. Colocação e fixação de tubagens e válvulas. Realização de ensaios.
Critério de medição de projecto: Número de unidades previstas, segundo documentação gráfica de Projecto.
Critério de medição de obra: Medir-se-á o número de unidades realmente executadas segundo especificações de Projecto.

| Código | Un | Descrição | Rendimento | Preço | Importância |
|---|---|---|---|---|---|
| mt37tmc406a | Ud | Material auxiliar para montagem e fixação das tubagens multicamada de polietileno reticulado/alumínio/polietileno (PE-X/Al/PE), de 16 mm de diâmetro exterior. (material) | 8.1 | 0.07 | 0.567 |
| mt37tmc026ag | m | Tubo multicamada de polietileno reticulado/alumínio/polietileno (PE-X/Al/PE), de 16 mm de diâmetro exterior e 2 mm de espessura, segundo NP EN ISO 21003-1, com o preço incrementado em 30% relativamente a acessórios e peças especiais. (material) | 8.1 | 1.84 | 14.904 |
| mt37tmc406b | Ud | Material auxiliar para montagem e fixação das tubagens multicamada de polietileno reticulado/alumínio/polietileno (PE-X/Al/PE), de 20 mm de diâmetro exterior. (material) | 11 | 0.11 | 1.210 |
| mt37tmc026bg | m | Tubo multicamada de polietileno reticulado/alumínio/polietileno (PE-X/Al/PE), de 20 mm de diâmetro exterior e 2 mm de espessura, segundo NP EN ISO 21003-1, com o preço incrementado em 30% relativamente a acessórios e peças especiais. (material) | 11 | 2.74 | 30.140 |
| mt37avu022h | Ud | Válvula de esfera, de latão, de 20 mm de diâmetro. (material) | 2 | 30.22 | 60.440 |
| mt31gcg070a | Ud | Válvula de seccionamento para máquina de lavar roupa ou louça, para roscar, gama básica, de 1/2" de diâmetro. (material) | 1 | 25.61 | 25.610 |
| mo008 | h | Oficial de 1ª canalizador. (mão de obra) | 3.998 | 23.31 | 93.193 |
| mo107 | h | Ajudante de canalizador. (mão de obra) | 3.998 | 22.09 | 88.316 |
| % | % | Custos directos complementares | 2 % | 314.380 | 6.288 |
|  |  | Custos directos |  |  | 320.668 |

Resíduos:
- colocação: mt37tmc026ag; factor de resíduo 0.0275045
- colocação: mt37tmc026bg; factor de resíduo 0.0275035

## Recursos

**mt37tmc026ag** m Tubo multicamada de polietileno reticulado/alumínio/polietileno (PE-X/Al/PE)
Dados técnicos: Custo energético 14.320 MJ; Emissão de CO2 0.660 kg; Código LER 17 02 03; Massa do elemento 0.111 kg; Volume 0.000185 m3

**mt37tmc026bg** m Tubo multicamada de polietileno reticulado/alumínio/polietileno (PE-X/Al/PE)
Dados técnicos: Custo energético 18.449 MJ; Emissão de CO2 0.850 kg; Código LER 17 02 03; Massa do elemento 0.143 kg; Volume 0.000238 m3

**mt37avu022h** Ud Válvula de esfera, de latão, de 20 mm de diâmetro
Dados técnicos: Custo energético 720.409 MJ; Emissão de CO2 48.441 kg
Resíduos:
- embalagem: re150101 Embalagens de papel e cartão. (componente de resíduo); rendimento 0.072 kg; Código LER 15 01 01; Massa do elemento 1 kg; Volume 0.001333 m3
