# Tubagem

- Propriedade do ficheiro: CYPE Ingenieros S.A.
- Formato: FIEBDC-3/2016
- Programa: Generador de precios de la construcción. CYPE Ingenieros, S.A.
- Data: 23/05/2024
- Moeda: EUR
- Custos indirectos: 3 %
- IVA: 23 %

## I Instalações

### IF Abastecimento de água

#### IFW Elementos

**IFW006** m Tubagem.
Tubagem colocada superficialmente e fixada ao paramento formada por tubo de polietileno reticulado (PE-Xa), série 5, de 63 mm de diâmetro exterior, PN=6 atm e 5,8 mm de espessura, fornecido em rolos. Inclusive material auxiliar para montagem e fixação, acessórios e peças especiais.
Inclui: Marcação. Colocação e fixação do tubo e acessórios. Realização de ensaios.
Critério de medição de projecto: Comprimento medido segundo documentação gráfica de Projecto.
Critério de medição de obra: Medir-se-á o comprimento realmente executado segundo especificações de Projecto.

| Código | Un | Descrição | Rendimento | Preço | Importância |
|---|---|---|---|---|---|
| mt37tpu400g | Ud | Material auxiliar para montagem e fixação das tubagens de polietileno reticulado (PE-Xa), série 5, de 63 mm de diâmetro exterior. (material) | 1 | 1.69 | 1.690 |
| mt37tpu010wc | m | Tubo de polietileno reticulado (PE-Xa), série 5, de 63 mm de diâmetro exterior, PN=6 atm e 5,8 mm de espessura, fornecido em rolos, segundo NP EN ISO 15875-2, com o preço incrementado em 10% relativamente a acessórios e peças especiais. (material) | 1 | 35.48 | 35.480 |
| mo008 | h | Oficial de 1ª canalizador. (mão de obra) | 0.097 | 23.31 | 2.261 |
| mo107 | h | Ajudante de canalizador. (mão de obra) | 0.097 | 22.09 | 2.143 |
| % | % | Custos directos complementares | 2 % | 41.574 | 0.831 |
|  |  | Custos directos |  |  | 42.405 |

Resíduos:
- colocação: mt37tpu010wc; factor de resíduo 0.0231303

## Recursos

**mt37tpu010wc** m Tubo de polietileno reticulado (PE-Xa)
Dados técnicos: Custo energético 95.911 MJ; Emissão de CO2 4.762 kg; Código LER 17 02 03; Massa do elemento 0.99 kg; Volume 0.00165 m3
