# Detector de movimento

- Propriedade do ficheiro: CYPE Ingenieros S.A.
- Formato: FIEBDC-3/2016
- Programa: Generador de precios de la construcción. CYPE Ingenieros, S.A.
- Data: 15/06/2024
- Moeda: EUR
- Custos indirectos: 3 %
- IVA: 23 %

## I Instalações

### II Iluminação

#### IIC Sistemas de controlo e regulação

**IIC020** Ud Detector de movimento.
Detector de movimento por infravermelhos para automatização do sistema de iluminação, ângulo de detecção de 140°, alcance frontal de 12 m e lateral de 8 m, regulável em tempo e em sensibilidade lumínica, alimentação a 230 V e 50 Hz, poder de ruptura de 10 A a 250 V, cargas máximas recomendadas: 2000 W para lâmpadas incandescentes, 600 VA para lâmpadas fluorescentes, 600 VA para lâmpadas halógenas de baixa voltagem, 2000 W para lâmpadas halógenas, 600 VA para lâmpadas de baixo consumo, 600 VA para luminárias tipo Downlight, 60 VA para lâmpadas LED, temporização regulável de 3 s a 30 min, sensibilidade lumínica regulável de 5 a 2000 lux, temperatura de trabalho entre -20°C e 40°C, grau de protecção IP55, de 80x72x100 mm. Instalação à intempérie. Inclusive fixações.
Inclui: Marcação. Montagem, ligação e verificação do seu correcto funcionamento.
Critério de medição de projecto: Número de unidades previstas, segundo documentação gráfica de Projecto.
Critério de medição de obra: Medir-se-á o número de unidades realmente executadas segundo especificações de Projecto.

| Código | Un | Descrição | Rendimento | Preço | Importância |
|---|---|---|---|---|---|
| mt34orb016a | Ud | Detector de movimento por infravermelhos para automatização do sistema de iluminação, ângulo de detecção de 140°, alcance frontal de 12 m e lateral de 8 m, regulável em tempo e em sensibilidade lumínica, alimentação a 230 V e 50 Hz, poder de ruptura de 10 A a 250 V, cargas máximas recomendadas: 2000 W para lâmpadas incandescentes, 600 VA para lâmpadas fluorescentes, 600 VA para lâmpadas halógenas de baixa voltagem, 2000 W para lâmpadas halógenas, 600 VA para lâmpadas de baixo consumo, 600 VA para luminárias tipo Downlight, 60 VA para lâmpadas LED, temporização regulável de 3 s a 30 min, sensibilidade lumínica regulável de 5 a 2000 lux, temperatura de trabalho entre -20°C e 40°C, montagem em paramento vertical, para colocar no interior ou à intempérie, orientável manualmente, grau de protecção IP55, de 80x72x100 mm. (material) | 1 | 41.86 | 41.860 |
| mo003 | h | Oficial de 1ª electricista. (mão de obra) | 0.215 | 23.31 | 5.012 |
| mo102 | h | Ajudante de electricista. (mão de obra) | 0.215 | 22.09 | 4.749 |
| % | % | Custos directos complementares | 2 % | 51.621 | 1.032 |
|  |  | Custos directos |  |  | 52.653 |

## Recursos

**mt34orb016a** Ud Detector de movimento por infravermelhos para automatização do sistema de iluminação
Dados técnicos: Custo energético 0.133 MJ; Emissão de CO2 0.210 kg
Resíduos:
- embalagem: re150101 Embalagens de papel e cartão. (componente de resíduo); rendimento 0.247 kg; Código LER 15 01 01; Massa do elemento 1 kg; Volume 0.001333 m3
