# Central de detecção automática de incêndios, analógica

- Propriedade do ficheiro: CYPE Ingenieros S.A.
- Formato: FIEBDC-3/2016
- Programa: Generador de precios de la construcción. CYPE Ingenieros, S.A.
- Data: 23/05/2024
- Moeda: EUR
- Custos indirectos: 3 %
- IVA: 23 %

## I Instalações

### IO Contra incêndios

#### IOD Detecção e alarme

**IOD100** Ud Central de detecção automática de incêndios, analógica.
Central de detecção automática de incêndios, analógica, multi-processada, de 4 laços de detecção, aumento até 8 laços, de 128 direcções de capacidade máxima por laço, com caixa metálica e tampa de ABS, com módulo de alimentação, rectificador de corrente e carregador de bateria, módulo de controlo com display retroiluminado, leds indicadores de alarme e avaria, teclado de membrana de acesso a menu de controlo e programação, registo histórico das últimas 1000 incidências, até 4 zonas totalmente programáveis e interface USB para a comunicação de dados, a programação e a manutenção remota, com módulo de supervisão de sirene.
Inclui: Marcação. Fixação ao paramento. Colocação das baterias. Montagem, ligação e verificação do seu correcto funcionamento.
Critério de medição de projecto: Número de unidades previstas, segundo documentação gráfica de Projecto.
Critério de medição de obra: Medir-se-á o número de unidades realmente executadas segundo especificações de Projecto.

| Código | Un | Descrição | Rendimento | Preço | Importância |
|---|---|---|---|---|---|
| mt41pig500c | Ud | Central de detecção automática de incêndios, analógica, multi-processada, de 4 laços de detecção, aumento até 8 laços, de 128 direcções de capacidade máxima por laço, com caixa metálica e tampa de ABS, com módulo de alimentação, rectificador de corrente e carregador de bateria, módulo de controlo com display retroiluminado, leds indicadores de alarme e avaria, teclado de membrana de acesso a menu de controlo e programação, registo histórico das últimas 1000 incidências, até 4 zonas totalmente programáveis e interface USB para a comunicação de dados, a programação e a manutenção remota, segundo EN 54-2 e NP EN 54-4. (material) | 1 | 1365.76 | 1365.760 |
| mt41pig501 | Ud | Módulo de laço, de 128 direcções de capacidade máxima. (material) | 3 | 121.25 | 363.750 |
| mt41rte030d | Ud | Bateria de 12 V e 7 Ah. (material) | 2 | 24.25 | 48.500 |
| mt41pig032 | Ud | Módulo de supervisão de sirene ou campainha. (material) | 1 | 7.84 | 7.840 |
| mo006 | h | Oficial de 1ª instalador de redes e equipamentos de detecção e segurança. (mão de obra) | 24.259 | 23.31 | 565.477 |
| mo105 | h | Ajudante de instalador de redes e equipamentos de detecção e segurança. (mão de obra) | 24.259 | 22.09 | 535.881 |
| % | % | Custos directos complementares | 2 % | 2887.208 | 57.744 |
|  |  | Custos directos |  |  | 2944.952 |

## Recursos

**mt41pig500c** Ud Central de detecção automática de incêndios
Dados técnicos: Custo energético 30.185 MJ; Emissão de CO2 3.029 kg
Resíduos:
- embalagem: re150101 Embalagens de papel e cartão. (componente de resíduo); rendimento 2.143 kg; Código LER 15 01 01; Massa do elemento 1 kg; Volume 0.001333 m3

**mt41pig501** Ud Módulo de laço, de 128 direcções de capacidade máxima
Dados técnicos: Custo energético 0.020 MJ; Emissão de CO2 0.031 kg
Resíduos:
- embalagem: re150101 Embalagens de papel e cartão; rendimento 0.036 kg

**mt41pig032** Ud Módulo de supervisão de sirene ou campainha
Dados técnicos: Custo energético 0.017 MJ; Emissão de CO2 0.027 kg
Resíduos:
- embalagem: re150101 Embalagens de papel e cartão; rendimento 0.032 kg
