# Monta-autos

- Propriedade do ficheiro: CYPE Ingenieros S.A.
- Formato: FIEBDC-3/2016
- Programa: Generador de precios de la construcción. CYPE Ingenieros, S.A.
- Data: 23/05/2024
- Moeda: EUR
- Custos indirectos: 3 %
- IVA: 23 %

## I Instalações

### IT Transporte

#### ITM Monta-autos

**ITM010** Ud Monta-autos.
Fornecimento e instalação completa de monta-autos eléctrico de aderência para 3000 kg e 0,6 m/s, sistema de accionamento de 1 velocidade de 2 paragens (3 m), manobra universal simples, portas de aço de correr automáticas de 220 cm de largura e 200 cm de altura em aço pintado, cabina sem porta e nível básico de acabamento. Inclusive ganchos de fixação, lâmpadas de iluminação da abertura, guias, cabos de tracção e passa-cabos, amortecedores de fosso, contrapesos, grupo tractor, quadro e cabo de manobra, caixilho, chassis e portas de cabina com acabamentos, limitador de velocidade e pára-quedas, botoneiras de piso e de cabina, selector de paragens, instalação eléctrica, linha telefónica e sistemas de segurança. Totalmente montado, ligado e testado.
Inclui: Marcação de guias e níveis. Colocação dos pontos de fixação. Instalação das lâmpadas de iluminação da abertura. Montagem de guias, cabos de tracção e passa-cabos. Colocação dos amortecedores do fosso. Colocação de contrapesos. Colocação das portas de acesso. Montagem do grupo tractor. Montagem do quadro e ligação do cabo de manobra. Montagem do caixilho, o chassis e as portas de cabina com os seus acabamentos. Instalação do limitador de velocidade e do para-quedas. Instalação das botoneiras de piso e de cabina. Instalação do selector de paragens. Ligação com a rede eléctrica. Instalação da linha telefónica e dos sistemas de segurança. Realização de ensaios.
Critério de medição de projecto: Número de unidades previstas, segundo documentação gráfica de Projecto.
Critério de medição de obra: Medir-se-á o número de unidades realmente executadas segundo especificações de Projecto.

| Código | Un | Descrição | Rendimento | Preço | Importância |
|---|---|---|---|---|---|
| mt39mec010a | Ud | Cabina com acabamentos de qualidade básica para monta-autos eléctrico industrial de 3000 kg de carga nominal e 0,6 m/s de velocidade. (material) | 1 | 8693.51 | 8693.510 |
| mt39mea010a | Ud | Amortecedores de fosso e contra-pesos para monta-autos eléctrico industrial de 3000 kg de carga nominal e 0,6 m/s de velocidade. (material) | 1 | 5724.42 | 5724.420 |
| mt39mab010a | Ud | Botoneira de piso com acabamentos de qualidade básica, para monta-autos. (material) | 2 | 22.63 | 45.260 |
| mt39mab020a | Ud | Botoneira de cabina para monta-autos com acabamentos de qualidade básica e 2 paragens (3 m). (material) | 1 | 54.11 | 54.110 |
| mt39meg010a | Ud | Grupo tractor para monta-autos eléctrico industrial de 3000 kg de carga nominal e 0,6 m/s de velocidade. (material) | 1 | 20525.2 | 20525.200 |
| mt39mel010a | Ud | Limitador de velocidade e pára-quedas para monta-autos eléctrico industrial de 3000 kg de carga nominal e 0,6 m/s de velocidade. (material) | 1 | 5026.69 | 5026.690 |
| mt39mem010a | Ud | Quadro e cabo de manobra para monta-autos eléctrico industrial de 3000 kg de carga nominal, 2 paragens (3 m) e 0,6 m/s de velocidade. (material) | 1 | 4784.98 | 4784.980 |
| mt39map010a | Ud | Porta de acesso de correr automática de aço pintado de 220 cm de largura e 200 cm de altura. (material) | 2 | 1897.85 | 3795.700 |
| mt39mer010a | Ud | Percurso de guias e cabos de tracção para monta-autos eléctrico industrial de 3000 kg de carga nominal, 2 paragens (3 m) e 0,6 m/s de velocidade. (material) | 1 | 5610.51 | 5610.510 |
| mt39mes010a | Ud | Selector de paragens para monta-autos eléctrico industrial de 0,6 m/s de velocidade. (material) | 2 | 66.09 | 132.180 |
| mt39www020 | Ud | Material auxiliar para instalações de transporte. (material) | 2 | 10.08 | 20.160 |
| mt39www010 | Ud | Lâmpada de 40 W, inclusive mecanismos de fixação e porta-lâmpadas. (material) | 2 | 4.14 | 8.280 |
| mt39www011 | Ud | Gancho fixado ao tecto, capaz de suportar suspendido o mecanismo tractor. (material) | 1 | 41.44 | 41.440 |
| mo016 | h | Oficial de 1ª instalador de aparelhos elevatórios. (mão de obra) | 134.712 | 23.31 | 3140.137 |
| mo085 | h | Ajudante de instalador de aparelhos elevatórios. (mão de obra) | 134.712 | 22.09 | 2975.788 |
| % | % | Custos directos complementares | 2 % | 60578.365 | 1211.567 |
|  |  | Custos directos |  |  | 61789.932 |

## Recursos

**mt39mec010a** Ud Cabina com acabamentos de qualidade básica para monta-autos eléctrico industrial de 3000 kg de carga nominal e 0,6 m/s
Dados técnicos: Custo energético 49903.285 MJ; Emissão de CO2 4136.281 kg
Resíduos:
- embalagem: re150101 Embalagens de papel e cartão. (componente de resíduo); rendimento 0.695 kg; Código LER 15 01 01; Massa do elemento 1 kg; Volume 0.001333 m3

**mt39mea010a** Ud Amortecedores de fosso e contra-pesos para monta-autos eléctrico industrial de 3000 kg de carga nominal e 0,6 m/s de
Dados técnicos: Custo energético 32439.019 MJ; Emissão de CO2 1683.031 kg
Resíduos:
- embalagem: re150101 Embalagens de papel e cartão; rendimento 0.036 kg

**mt39mab010a** Ud Botoneira de piso com acabamentos de qualidade básica, para monta-autos
Dados técnicos: Custo energético 5.422 MJ; Emissão de CO2 0.472 kg
Resíduos:
- embalagem: re150101 Embalagens de papel e cartão; rendimento 0.03 kg

**mt39mab020a** Ud Botoneira de cabina para monta-autos com acabamentos de qualidade básica e 2 paragens (3 m)
Dados técnicos: Custo energético 5.424 MJ; Emissão de CO2 0.475 kg
Resíduos:
- embalagem: re150101 Embalagens de papel e cartão; rendimento 0.033 kg

**mt39meg010a** Ud Grupo tractor para monta-autos eléctrico industrial de 3000 kg de carga nominal e 0,6 m/s de velocidade
Dados técnicos: Custo energético 16324.128 MJ; Emissão de CO2 1126.720 kg
Resíduos:
- embalagem: re150101 Embalagens de papel e cartão; rendimento 0.7 kg

**mt39mel010a** Ud Limitador de velocidade e pára-quedas para monta-autos eléctrico industrial de 3000 kg de carga nominal e 0,6 m/s de
Dados técnicos: Custo energético 7538.816 MJ; Emissão de CO2 768.586 kg
Resíduos:
- embalagem: re150101 Embalagens de papel e cartão; rendimento 0.18 kg
- embalagem: re170203 Plástico. (componente de resíduo); rendimento 0.09 kg; Código LER 17 02 03; Massa do elemento 1 kg; Volume 0.001667 m3

**mt39mem010a** Ud Quadro e cabo de manobra para monta-autos eléctrico industrial de 3000 kg de carga nominal
Dados técnicos: Custo energético 150.274 MJ; Emissão de CO2 8.022 kg
Resíduos:
- embalagem: re150101 Embalagens de papel e cartão; rendimento 2.143 kg

**mt39map010a** Ud Porta de acesso de correr automática de aço pintado de 220 cm de largura e 200 cm de altura
Dados técnicos: Custo energético 1987.481 MJ; Emissão de CO2 103.055 kg
Resíduos:
- embalagem: re170203 Plástico; rendimento 0.201 kg
- embalagem: re170604 Materiais de isolamento não abrangidos em 17 06 01 e 17 06 03. (componente de resíduo); rendimento 0.038 kg; Código LER 17 06 04; Massa do elemento 1 kg; Volume 0.001667 m3

**mt39mer010a** Ud Percurso de guias e cabos de tracção para monta-autos eléctrico industrial de 3000 kg de carga nominal
Dados técnicos: Custo energético 5579.458 MJ; Emissão de CO2 814.941 kg
Resíduos:
- embalagem: re150101 Embalagens de papel e cartão; rendimento 0.624 kg

**mt39mes010a** Ud Selector de paragens para monta-autos eléctrico industrial de 0,6 m/s de velocidade
Dados técnicos: Custo energético 7.416 MJ; Emissão de CO2 0.457 kg
Resíduos:
- embalagem: re150101 Embalagens de papel e cartão; rendimento 0.035 kg
