# Janela para telhado "VELUX"

- Propriedade do ficheiro: CYPE Ingenieros S.A.
- Formato: FIEBDC-3/2016
- Programa: Generador de precios de la construcción. CYPE Ingenieros, S.A.
- Data: 15/06/2024
- Moeda: EUR
- Custos indirectos: 3 %
- IVA: 23 %

## L Vãos

### LC Caixilharias

#### LCN Janelas para telhados

**LCN012** Ud Janela para telhado "VELUX".
Janela de cobertura, modelo GGL PK04 2070 "VELUX", com abertura giratória de accionamento manual através de barra de manobra, de 94x98 cm, executada em madeira lamelada de pinho nórdico com tratamento fungicida, acabamento pintado, cor branca, com tinta acrílica em base aquosa resistente aos raios UV, com vidro duplo Laminado (70) (vidro interior laminado de 3+3 mm com película de baixa emissividade térmica, câmara de ar preenchida com gás árgon de 15 mm, vidro exterior temperado de 4 mm com película de baixa emissividade térmica e separador de aço inoxidável), em telhado de perfil ondulado de telha, fibrocimento ou materiais similares, com pendentes de 15° a 90°, com aro de estanquidade de alumínio, modelo EDW PK04 0000.
Inclui: Marcação. Disposição, aprumo e nivelamento do aro. Aparafusamento dos elementos de fixação do aro. Vedação de juntas perimetrais. Colocação de guarnições. Colocação de acessórios.
Critério de medição de projecto: Número de unidades previstas, segundo documentação gráfica de Projecto.
Critério de medição de obra: Medir-se-á o número de unidades realmente executadas segundo especificações de Projecto.

| Código | Un | Descrição | Rendimento | Preço | Importância |
|---|---|---|---|---|---|
| mt22vtg012aak | Ud | Janela de cobertura, modelo GGL PK04 2070 "VELUX", com abertura giratória de accionamento manual através de barra de manobra, de 94x98 cm, executada em madeira lamelada de pinho nórdico com tratamento fungicida, acabamento pintado, cor branca, com tinta acrílica em base aquosa resistente aos raios UV, com vidro duplo Laminado (70) (vidro interior laminado de 3+3 mm com película de baixa emissividade térmica, câmara de ar preenchida com gás árgon de 15 mm, vidro exterior temperado de 4 mm com película de baixa emissividade térmica e separador de aço inoxidável), aleta de ventilação com filtro de ar, aro e folha com dupla junta hermética e dobradiça de fricção de aço cromado. (material) | 1 | 465 | 465.000 |
| mt22vtw100ck | Ud | Pré-aro de aço galvanizado com isolamento de espuma de poliuretano, calha superior de drenagem e lâmina impermeável perimetral BFX 1000, para janela de cobertura, modelo BDX 2000 PK04 "VELUX", de 94x98 cm, para telhado com pendente superior a 15°. (material) | 1 | 76 | 76.000 |
| mt22vtw010cka | Ud | Aro de estanquidade de alumínio para janela de cobertura, modelo EDW PK04 0000 "VELUX", de 94x98 cm, cor cinzento, para telhado de perfil ondulado de telha, fibrocimento ou materiais similares com pendente superior a 15°. (material) | 1 | 124 | 124.000 |
| mo011 | h | Oficial de 1ª montador. (mão de obra) | 1.381 | 23.31 | 32.191 |
| mo080 | h | Ajudante de montador. (mão de obra) | 0.69 | 22.13 | 15.270 |
| % | % | Custos directos complementares | 2 % | 712.461 | 14.249 |
|  |  | Custos directos |  |  | 726.710 |

Resíduos:
- colocação: mt22vtw010cka; factor de resíduo 0.024

## Recursos

**mt22vtg012aak** Ud Janela de cobertura
Dados técnicos: Custo energético 1078.195 MJ; Emissão de CO2 -14.359 kg
Resíduos:
- embalagem: re170203 Plástico. (componente de resíduo); rendimento 0.12 kg; Código LER 17 02 03; Massa do elemento 1 kg; Volume 0.001667 m3
- embalagem: re170604 Materiais de isolamento não abrangidos em 17 06 01 e 17 06 03. (componente de resíduo); rendimento 0.026 kg; Código LER 17 06 04; Massa do elemento 1 kg; Volume 0.001667 m3

**mt22vtw010cka** Ud Aro de estanquidade de alumínio para janela de cobertura
Dados técnicos: Custo energético 19.359 MJ; Emissão de CO2 1.406 kg; Código LER 17 04 02; Massa do elemento 0.166 kg; Volume 0.000111 m3
Resíduos:
- embalagem: re170203 Plástico; rendimento 0.008 kg
