# Caixilharia exterior de PVC "CORTIZO"

- Propriedade do ficheiro: CYPE Ingenieros S.A.
- Formato: FIEBDC-3/2016
- Programa: Generador de precios de la construcción. CYPE Ingenieros, S.A.
- Data: 23/05/2024
- Moeda: EUR
- Custos indirectos: 3 %
- IVA: 23 %

## L Vãos

### LC Caixilharias

#### LCV Sistemas de PVC

**LCV030** Ud Caixilharia exterior de PVC "CORTIZO".
Janela de PVC, série A70 Abisagrada Triple Junta "CORTIZO", duas folhas de batente com abertura para o interior, dimensões 800x700 mm, composta de aro, folha e bites, acabamento standard nas duas faces, cor branca, perfis de 70 mm de largura, soldados a meia-esquadria, que incorporam cinco câmaras interiores, tanto na secção da folha como na do aro, para melhoria do isolamento térmico; com reforços interiores, juntas de estanquidade de EPDM puxador e ferragens, segundo NP EN 14351-1; coeficiente de transmissão térmica do aro: Uh,m = desde 1,30 W/(m²°C); espessura máxima do vidro: 40 mm; elementos de estanquidade e acessórios homologados, sem pré-aro e caixa de estore básica incorporada (monobloco), persiana de réguas de PVC, com accionamento manual com fita e recolhedor. Inclusive ganchos para a fixação da caixilharia, vedante adesivo e silicone neutro para vedação perimetral das juntas exterior e interior, entre a caixilharia e a obra.
Critérios considerados na determinação do preço da unidade de obra: O preço não inclui o assentamento da caixilharia.
Inclui: Ajuste final das folhas. Vedação perimetral da junta entre a caixilharia exterior e o paramento.
Critério de medição de projecto: Número de unidades previstas, segundo documentação gráfica de Projecto.
Critério de medição de obra: Medir-se-á o número de unidades realmente executadas segundo especificações de Projecto.

| Código | Un | Descrição | Rendimento | Preço | Importância |
|---|---|---|---|---|---|
| mt24ctz050caca | Ud | Janela de PVC, série A70 Abisagrada Triple Junta "CORTIZO", duas folhas de batente com abertura para o interior, dimensões 800x700 mm, composta de aro, folha e bites, acabamento standard nas duas faces, cor branca, perfis de 70 mm de largura, soldados a meia-esquadria, que incorporam cinco câmaras interiores, tanto na secção da folha como na do aro, para melhoria do isolamento térmico; com reforços interiores, juntas de estanquidade de EPDM puxador e ferragens, segundo NP EN 14351-1; coeficiente de transmissão térmica do aro: Uh,m = desde 1,30 W/(m²°C); espessura máxima do vidro: 40 mm, com classificação à permeabilidade ao ar classe 4, segundo EN 12207, classificação à estanquidade à água classe E1500, segundo EN 12208, e classificação à resistência à carga do vento classe C5, segundo EN 12210. (material) | 1 | 317.25 | 317.250 |
| mt25pco015aaaa | m² | Persiana de réguas de PVC, de 37 mm de altura, cor branca, equipada com eixo, discos, cápsulas e todos os seus acessórios, com fita e recolhedor para accionamento manual, em caixilharia de alumínio ou de PVC, inclusive caixa incorporada (monobloco), de 166x170 mm, de PVC acabamento standard, com permeabilidade ao ar classe 3, segundo EN 12207 e transmissão térmica maior de 2,2 W/(m²°C). Segundo EN 13659. (material) | 0.588 | 56.65 | 33.310 |
| mt22www010a | Ud | Cartucho de 290 ml de vedante adesivo monocomponente, neutro, súper elástico, à base de polímero MS, cor branco, com resistência à intempérie e aos raios UV e alongamento até à rotura 750%. (material) | 0.51 | 5.29 | 2.698 |
| mt22www050a | Ud | Cartucho de 300 ml de silicone neutro oxímico, de elasticidade permanente e cura rápida, cor branca, intervalo de temperatura de trabalho de -60 a 150°C, com resistência aos raios UV, dureza Shore A aproximada de 22, segundo EN ISO 868 e alongamento na rotura >= 800%, segundo EN ISO 8339. (material) | 0.51 | 4.73 | 2.412 |
| mo018 | h | Oficial de 1ª serralheiro. (mão de obra) | 1.409 | 22.98 | 32.379 |
| mo059 | h | Ajudante de serralheiro. (mão de obra) | 0.877 | 22.2 | 19.469 |
| % | % | Custos directos complementares | 2 % | 407.518 | 8.150 |
|  |  | Custos directos |  |  | 415.668 |

Resíduos:
- colocação: mt22www010a; factor de resíduo 0.06
- colocação: mt22www050a; factor de resíduo 0.06

## Recursos

**mt24ctz050caca** Ud Janela de PVC, série A70 Abisagrada Triple Junta "CORTIZO"
Dados técnicos: Custo energético 679.884 MJ; Emissão de CO2 70.468 kg
Resíduos:
- embalagem: re170203 Plástico. (componente de resíduo); rendimento 0.113 kg; Código LER 17 02 03; Massa do elemento 1 kg; Volume 0.001667 m3
- embalagem: re170604 Materiais de isolamento não abrangidos em 17 06 01 e 17 06 03. (componente de resíduo); rendimento 0.025 kg; Código LER 17 06 04; Massa do elemento 1 kg; Volume 0.001667 m3

**mt22www010a** Ud Cartucho de 290 ml de vedante adesivo monocomponente
Dados técnicos: Custo energético 70.388 MJ; Emissão de CO2 3.428 kg; Código LER 17 09 04; Massa do elemento 0.421 kg; Volume 0.000281 m3
Resíduos:
- embalagem: re170203 Plástico; rendimento 0.1 kg

**mt22www050a** Ud Cartucho de 300 ml de silicone neutro oxímico
Dados técnicos: Custo energético 61.288 MJ; Emissão de CO2 2.605 kg; Código LER 17 09 04; Massa do elemento 0.3 kg; Volume 0.0002 m3
Resíduos:
- embalagem: re170203 Plástico; rendimento 0.1 kg
