# Portão enrolável para garagem, de alumínio

- Propriedade do ficheiro: CYPE Ingenieros S.A.
- Formato: FIEBDC-3/2016
- Programa: Generador de precios de la construcción. CYPE Ingenieros, S.A.
- Data: 15/06/2024
- Moeda: EUR
- Custos indirectos: 3 %
- IVA: 23 %

## L Vãos

### LG Portas de garagem

#### LGL De alumínio

**LGL040** Ud Portão enrolável para garagem, de alumínio.
Portão enrolável para garagem, formado por lâminas de chapa lisa de alumínio extrudido, 300x250 cm, com acabamento plastificado com PVC (imitação madeira), com abertura manual.
Inclui: Colocação e fixação dos perfis guia. Introdução do conjunto de lâminas nas guias. Colocação e fixação do eixo aos suportes. Fixação do conjunto de lâminas ao tambor. Montagem do sistema de abertura. Montagem do sistema de accionamento. Correcção de falhas e lubrificação de mecanismos e guias.
Critério de medição de projecto: Número de unidades previstas, segundo documentação gráfica de Projecto.
Critério de medição de obra: Medir-se-á o número de unidades realmente executadas segundo especificações de Projecto.

| Código | Un | Descrição | Rendimento | Preço | Importância |
|---|---|---|---|---|---|
| mt26pge010bj | Ud | Portão enrolável para garagem, formado por lâminas de chapa lisa de alumínio extrudido, 300x250 cm, com acabamento plastificado com PVC (imitação madeira), caixa recolhedora forrada, carretel, molas de torção, roldanas, guias, acessórios e fechadura central com chave de segurança. Segundo EN 13241-1. (material) | 1 | 2255.32 | 2255.320 |
| mo020 | h | Oficial de 1ª construção. (mão de obra) | 0.517 | 22.68 | 11.726 |
| mo113 | h | Operário não qualificado construção. (mão de obra) | 0.517 | 21.45 | 11.090 |
| mo018 | h | Oficial de 1ª serralheiro. (mão de obra) | 1.207 | 22.98 | 27.737 |
| mo059 | h | Ajudante de serralheiro. (mão de obra) | 1.207 | 22.2 | 26.795 |
| % | % | Custos directos complementares | 2 % | 2332.668 | 46.653 |
|  |  | Custos directos |  |  | 2379.321 |

## Recursos

**mt26pge010bj** Ud Portão enrolável para garagem
Dados técnicos: Custo energético 37.074 MJ; Emissão de CO2 1.766 kg
Resíduos:
- embalagem: re170203 Plástico. (componente de resíduo); rendimento 0.244 kg; Código LER 17 02 03; Massa do elemento 1 kg; Volume 0.001667 m3
- embalagem: re170604 Materiais de isolamento não abrangidos em 17 06 01 e 17 06 03. (componente de resíduo); rendimento 0.254 kg; Código LER 17 06 04; Massa do elemento 1 kg; Volume 0.001667 m3
