# Isolamento térmico sob laje, com poliestireno expandido

- Propriedade do ficheiro: CYPE Ingenieros S.A.
- Formato: FIEBDC-3/2016
- Programa: Generador de precios de la construcción. CYPE Ingenieros, S.A.
- Data: 15/06/2024
- Moeda: EUR
- Custos indirectos: 3 %
- IVA: 23 %

## N Isolamentos e impermeabilizações

### NA Isolamentos térmicos

#### NAD Lajes

**NAD030** m² Isolamento térmico sob laje, com poliestireno expandido.
Isolamento térmico sob laje, com painel rígido de poliestireno expandido, de superfície lisa e bordo lateral recto, de 90 mm de espessura, resistência térmica 3 m²°C/W, condutibilidade térmica 0,03 W/(m°C). Colocação em obra: topo a topo, com fixações mecânicas.
Inclui: Limpeza e preparação da superfície suporte. Implantação e corte do isolamento. Colocação do isolamento. Fixação do isolamento.
Critério de medição de projecto: Superfície medida segundo documentação gráfica de Projecto.
Critério de medição de obra: Medir-se-á a superfície realmente executada segundo especificações de Projecto.

| Código | Un | Descrição | Rendimento | Preço | Importância |
|---|---|---|---|---|---|
| mt16pel010abqh | m² | Painel rígido de poliestireno expandido, segundo NP EN 13163, de superfície lisa e bordo lateral recto, de 90 mm de espessura, resistência térmica 3 m²°C/W, condutibilidade térmica 0,03 W/(m°C), Euroclasse E de reacção ao fogo segundo NP EN 13501-1, com código de designação EPS-EN 13163-L3-W3-T2-S5-P10-BS150-TR200-DS(N)2-CS(10)100. (material) | 1.05 | 7.28 | 7.644 |
| mt16aaa021a | Ud | Bucha de expansão e prego de polipropileno, com aro de estanquidade, para fixação mecânica de painéis isolantes. (material) | 9 | 0.08 | 0.720 |
| mo054 | h | Oficial de 1ª montador de isolamentos. (mão de obra) | 0.131 | 23.31 | 3.054 |
| mo101 | h | Ajudante de montador de isolamentos. (mão de obra) | 0.131 | 22.13 | 2.899 |
| % | % | Custos directos complementares | 2 % | 14.317 | 0.286 |
|  |  | Custos directos |  |  | 14.603 |

Resíduos:
- colocação: mt16pel010abqh; factor de resíduo 0.048

## Recursos

**mt16pel010abqh** m² Painel rígido de poliestireno expandido
Dados técnicos: Custo energético 171.183 MJ; Emissão de CO2 5.965 kg; Código LER 17 06 04; Massa do elemento 1.8 kg; Volume 0.003 m3
Resíduos:
- embalagem: re170203 Plástico. (componente de resíduo); rendimento 0.024 kg; Código LER 17 02 03; Massa do elemento 1 kg; Volume 0.001667 m3

**mt16aaa021a** Ud Bucha de expansão e prego de polipropileno, com aro de estanquidade, para fixação mecânica de painéis isolantes
Dados técnicos: Custo energético 0.968 MJ; Emissão de CO2 0.090 kg
Resíduos:
- embalagem: re150101 Embalagens de papel e cartão. (componente de resíduo); rendimento 0.072 kg; Código LER 15 01 01; Massa do elemento 1 kg; Volume 0.001333 m3
