# Isolamento térmico pelo exterior do pano interior, em fachada dupla de alvenaria para revestir

- Propriedade do ficheiro: CYPE Ingenieros S.A.
- Formato: FIEBDC-3/2016
- Programa: Generador de precios de la construcción. CYPE Ingenieros, S.A.
- Data: 23/05/2024
- Moeda: EUR
- Custos indirectos: 3 %
- IVA: 23 %

## N Isolamentos e impermeabilizações

### NA Isolamentos térmicos

#### NAF Fachadas e paredes meeiras

**NAF021** m² Isolamento térmico pelo exterior do pano interior, em fachada dupla de alvenaria para revestir.
Isolamento térmico pelo exterior do pano interior, em fachada dupla de alvenaria para revestir, com painel rígido de poliestireno expandido, de superfície lisa e bordo lateral recto, de 95 mm de espessura, resistência térmica 3,3 m²°C/W, condutibilidade térmica 0,029 W/(m°C). Colocação em obra: topo a topo, com espuma de poliuretano, sobre distanciadores do mesmo material isolante, para manter a espessura da caixa de ar. Inclusive espuma adesiva auto-expansível, elástica, de poliuretano monocomponente para a fixação dos distanciadores ao pano interior e dos painéis isolantes aos distanciadores.
Inclui: Implantação e corte do isolamento. Colocação dos distanciadores. Colocação do isolamento. Resolução de pontos singulares.
Critério de medição de projecto: Superfície medida segundo documentação gráfica de Projecto.
Critério de medição de obra: Medir-se-á a superfície realmente executada segundo especificações de Projecto.

| Código | Un | Descrição | Rendimento | Preço | Importância |
|---|---|---|---|---|---|
| mt16pel010aara | m² | Painel rígido de poliestireno expandido, segundo NP EN 13163, de superfície lisa e bordo lateral recto, de 95 mm de espessura, resistência térmica 3,3 m²°C/W, condutibilidade térmica 0,029 W/(m°C), Euroclasse E de reacção ao fogo segundo NP EN 13501-1, com código de designação EPS-EN 13163-L3-W3-T2-S5-P10-BS250-TR200-DS(N)2-CS(10)150. (material) | 1.05 | 16.71 | 17.546 |
| mt22www040 | Ud | Aerossol de 750 ml de espuma adesiva auto-expansível, elástica, de poliuretano monocomponente, de 25 kg/m³ de densidade, condutibilidade térmica 0,0345 W/(m°C), 135% de expansão, alongamento até à rotura 45% e 7 N/cm² de resistência à tracção, estável de -40°C a 90°C; para aplicar com pistola; segundo EN 13165. (material) | 0.05 | 8.37 | 0.419 |
| mo054 | h | Oficial de 1ª montador de isolamentos. (mão de obra) | 0.026 | 23.31 | 0.606 |
| mo101 | h | Ajudante de montador de isolamentos. (mão de obra) | 0.026 | 22.13 | 0.575 |
| % | % | Custos directos complementares | 2 % | 19.146 | 0.383 |
|  |  | Custos directos |  |  | 19.529 |

Resíduos:
- colocação: mt16pel010aara; factor de resíduo 0.024
- colocação: mt22www040; factor de resíduo 0.024

## Recursos

**mt16pel010aara** m² Painel rígido de poliestireno expandido
Dados técnicos: Custo energético 181.533 MJ; Emissão de CO2 6.339 kg; Código LER 17 06 04; Massa do elemento 1.9 kg; Volume 0.003167 m3
Resíduos:
- embalagem: re170203 Plástico. (componente de resíduo); rendimento 0.034 kg; Código LER 17 02 03; Massa do elemento 1 kg; Volume 0.001667 m3

**mt22www040** Ud Aerossol de 750 ml de espuma adesiva auto-expansível
Dados técnicos: Custo energético 4.178 MJ; Emissão de CO2 0.208 kg; Código LER 17 06 04; Massa do elemento 0.01875 kg; Volume 0.000031 m3
Resíduos:
- embalagem: re150104 Embalagens de metal. (componente de resíduo); rendimento 0.15 kg; Código LER 15 01 04; Massa do elemento 1 kg; Volume 0.001667 m3
