# Isolamento térmico pelo exterior de coberturas inclinadas, sobre suporte contínuo de betão

- Propriedade do ficheiro: CYPE Ingenieros S.A.
- Formato: FIEBDC-3/2016
- Programa: Generador de precios de la construcción. CYPE Ingenieros, S.A.
- Data: 18/05/2024
- Moeda: EUR
- Custos indirectos: 3 %
- IVA: 23 %

## N Isolamentos e impermeabilizações

### NA Isolamentos térmicos

#### NAN Coberturas inclinadas

**NAN020** m² Isolamento térmico pelo exterior de coberturas inclinadas, sobre suporte contínuo de betão.
Isolamento térmico pelo exterior de coberturas inclinadas, sobre suporte contínuo de betão, formado por: espuma rígida de poliuretano com uma densidade mínima de 55 kg/m³ e 30 mm de espessura média mínima, fabricada "in situ" e projectada sobre a laje de cobertura, recoberta posteriormente com uma camada de regularizaão de argamassa de cimento, confeccionada em obra, dosificação 1:6.
Inclui: Limpeza do suporte. Projecção da espuma de poliuretano. Descarga, espalhamento e nivelamento com réguas da camada de argamassa de regularização.
Critério de medição de projecto: Superfície medida segundo documentação gráfica de Projecto.
Critério de medição de obra: Medir-se-á a superfície realmente executada segundo especificações de Projecto.

| Código | Un | Descrição | Rendimento | Preço | Importância |
|---|---|---|---|---|---|
| mt16poc010v | m² | Espuma rígida de poliuretano projectado "in situ", densidade mínima 55 kg/m³, espessura média mínima 30 mm, aplicado em coberturas inclinadas, segundo EN 14315-1. (material) | 1.05 | 7.21 | 7.571 |
| mt08aaa010a | m³ | Água. (material) | 0.006 | 1.5 | 0.009 |
| mt01arg005a | t | Areia de pedreira, para argamassa preparada em obra. (material) | 0.033 | 18 | 0.594 |
| mt08cem011a | kg | Cimento Portland CEM II/B-L 32,5 R, cor cinzento, em sacos, segundo NP EN 197-1. (material) | 5 | 0.1 | 0.500 |
| mq08mpa030 | h | Maquinaria para projecção de produtos isolantes. (equipamento) | 0.116 | 17.08 | 1.981 |
| mq06hor010 | h | Betoneira eléctrica com uma capacidade de amassadura de 160 l. (equipamento) | 0.022 | 3.45 | 0.076 |
| mo030 | h | Oficial de 1ª aplicador de produtos isolantes. (mão de obra) | 0.104 | 22.68 | 2.359 |
| mo068 | h | Ajudante de aplicador de produtos isolantes. (mão de obra) | 0.104 | 22.13 | 2.302 |
| mo113 | h | Operário não qualificado construção. (mão de obra) | 0.175 | 21.45 | 3.754 |
| % | % | Custos directos complementares | 2 % | 19.146 | 0.383 |
|  |  | Custos directos |  |  | 19.529 |

Resíduos:
- colocação: mt16poc010v; factor de resíduo 0.0211042
- colocação: mt01arg005a Areia de pedreira, para argamassa preparada em obra; factor de resíduo 0.00501329
- colocação: mt08cem011a Cimento Portland CEM II/B-L 32,5 R, cor cinzento, em sacos, segundo NP EN 197-1; factor de resíduo 0.01512

## Recursos

**mt16poc010v** m² Espuma rígida de poliuretano projectado "in situ"
Dados técnicos: Custo energético 237.897 MJ; Emissão de CO2 11.550 kg; Código LER 17 06 04; Massa do elemento 1.65 kg; Volume 0.00275 m3

**mt08aaa010a** m³ Água
Dados técnicos: Custo energético 60.000 MJ; Emissão de CO2 30.000 kg

**mt01arg005a** t Areia de pedreira, para argamassa preparada em obra
Dados técnicos: Custo energético 75.000 MJ; Emissão de CO2 4.000 kg; Código LER 01 04 08; Massa do elemento 1000 kg; Volume 0.666667 m3

**mt08cem011a** kg Cimento Portland CEM II/B-L 32,5 R, cor cinzento, em sacos, segundo NP EN 197-1
Dados técnicos: Custo energético 7.009 MJ; Emissão de CO2 0.899 kg; Código LER 17 01 01; Massa do elemento 1 kg; Volume 0.000667 m3
Resíduos:
- embalagem: re150101 Embalagens de papel e cartão. (componente de resíduo); rendimento 0.011 kg; Código LER 15 01 01; Massa do elemento 1 kg; Volume 0.001333 m3
- embalagem: re170203 Plástico. (componente de resíduo); rendimento 0.002 kg; Código LER 17 02 03; Massa do elemento 1 kg; Volume 0.001667 m3
