# Camada final de argamassa de cimento fotocatalítico sobre camada base, em paramento exterior

- Propriedade do ficheiro: CYPE Ingenieros S.A.
- Formato: FIEBDC-3/2016
- Programa: Generador de precios de la construcción. CYPE Ingenieros, S.A.
- Data: 23/05/2024
- Moeda: EUR
- Custos indirectos: 3 %
- IVA: 23 %

## R Revestimentos

### RB Argamassas industriais para rebocos

#### RBT Argamassas de cimento fotocatalítico

**RBT020** m² Camada final de argamassa de cimento fotocatalítico sobre camada base, em paramento exterior.
Camada final argamassa de cimento fotocatalítico, tipo CR CSIV W2, segundo EN 998-1, cor branca, de 10 mm de espessura, com acabamento liso, aplicada mecanicamente, sobre camada base de argamassa, em paramento exterior, vertical.
Critérios considerados na determinação do preço da unidade de obra: O preço inclui a protecção dos elementos da envolvente que possam ser afectados durante os trabalhos e a resolução de pontos singulares, mas não inclui a camada base de argamassa.
Inclui: Disposição dos panos de trabalho. Preparação da argamassa. Aplicação da argamassa. Realização de juntas e pontos singulares. Execução do acabamento. Cura da argamassa.
Critério de medição de projecto: Superfície medida segundo documentação gráfica de Projecto, deduzindo 50% das aberturas entre 2 e 4 m² e 100% das aberturas maiores que 4 m², adicionando no entanto, nas últimas, a superfície da parte interior da abertura, correspondente ao desenvolvimento de ombreiras e padieiras. Nas aberturas que não se deduzam, ou que se deduzam parcialmente, estão incluídos os trabalhos de realizar a superfície interior da abertura.
Critério de medição de obra: Medir-se-á a superfície realmente executada segundo especificações de Projecto, deduzindo 50% das aberturas entre 2 e 4 m² e 100% das aberturas maiores que 4 m², adicionando no entanto, nas últimas, a superfície da parte interior da abertura, correspondente ao desenvolvimento de ombreiras e padieiras. Nas aberturas que não se deduzam, ou que se deduzam parcialmente, estão incluídos os trabalhos de realizar a superfície interior da abertura.

| Código | Un | Descrição | Rendimento | Preço | Importância |
|---|---|---|---|---|---|
| mt08aaa010a | m³ | Água. (material) | 0.005 | 1.5 | 0.008 |
| mt28mop211c | kg | Argamassa de cimento fotocatalítico, tipo CR CSIV W2, segundo EN 998-1, para utilização em exteriores, cor branca, composta por cimento fotocatalítico, descontaminante e auto-limpável, pó de mármore e aditivos orgânicos e inorgânicos. (material) | 16 | 0.88 | 14.080 |
| mt27wav020a | m | Fita adesiva de pintor, de 25 mm de largura. (material) | 1 | 0.1 | 0.100 |
| mq06pym010 | h | Misturadora-bombeadora para argamassas e gessos projectados, de 3 m³/h. (equipamento) | 0.255 | 8.52 | 2.173 |
| mo039 | h | Oficial de 1ª rebocador. (mão de obra) | 0.397 | 22.68 | 9.004 |
| mo111 | h | Operário especializado rebocador. (mão de obra) | 0.129 | 22.36 | 2.884 |
| % | % | Custos directos complementares | 4 % | 28.249 | 1.130 |
|  |  | Custos directos |  |  | 29.379 |

Resíduos:
- colocação: mt28mop211c; factor de resíduo 0.01353
- colocação: mt27wav020a Fita adesiva de pintor, de 25 mm de largura; factor de resíduo 0.0441176

## Recursos

**mt08aaa010a** m³ Água
Dados técnicos: Custo energético 60.000 MJ; Emissão de CO2 30.000 kg

**mt28mop211c** kg Argamassa de cimento fotocatalítico
Dados técnicos: Custo energético 3.346 MJ; Emissão de CO2 0.260 kg; Código LER 17 01 01; Massa do elemento 1 kg; Volume 0.000667 m3
Resíduos:
- embalagem: re150101 Embalagens de papel e cartão. (componente de resíduo); rendimento 0.011 kg; Código LER 15 01 01; Massa do elemento 1 kg; Volume 0.001333 m3

**mt27wav020a** m Fita adesiva de pintor, de 25 mm de largura
Dados técnicos: Custo energético 0.002 MJ; Emissão de CO2 0.003 kg; Código LER 20 01 01; Massa do elemento 0.0034 kg; Volume 0.000005 m3
