# Preparação de superfície metálica, para repintar

- Propriedade do ficheiro: CYPE Ingenieros S.A.
- Formato: FIEBDC-3/2016
- Programa: Generador de precios de la construcción. CYPE Ingenieros, S.A.
- Data: 15/06/2024
- Moeda: EUR
- Custos indirectos: 3 %
- IVA: 23 %

## R Revestimentos

### RY Preparações, protecções, reparações e reforços de revestimentos

#### RYP Preparações

**RYP006** m² Preparação de superfície metálica, para repintar.
Preparação de superfície de grade metálica, com camadas de tinta em bom estado, através de limpeza da superfície com álcool, impregnando a pintura existente, eliminando-a com espátula ou lixa uma vez amolecida, para proceder posteriormente à sua repintura.
Inclui: Eliminação da tinta existente. Limpeza da superfície.
Critério de medição de projecto: Superfície medida segundo documentação gráfica de Projecto.
Critério de medição de obra: Medir-se-á a superfície realmente executada segundo especificações de Projecto.

| Código | Un | Descrição | Rendimento | Preço | Importância |
|---|---|---|---|---|---|
| mt08lim100 | l | Álcool metílico, para limpeza e decapagem superficial de pinturas. (material) | 0.15 | 1.26 | 0.189 |
| mo038 | h | Oficial de 1ª pintor. (mão de obra) | 0.552 | 22.68 | 12.519 |
| % | % | Custos directos complementares | 2 % | 12.708 | 0.254 |
|  |  | Custos directos |  |  | 12.962 |
