# Pérgula de madeira

- Propriedade do ficheiro: CYPE Ingenieros S.A.
- Formato: FIEBDC-3/2016
- Programa: Generador de precios de la construcción. CYPE Ingenieros, S.A.
- Data: 19/05/2024
- Moeda: EUR
- Custos indirectos: 3 %
- IVA: 23 %

## U Infra-estruturas no logradouro

### UM Mobiliário urbano

#### UMP Pérgulas

**UMP025** m² Pérgula de madeira.
Pérgula de madeira serrada de pinho insigne (Pinus radiata), com certificado PEFC, acabamento polido, para aplicações estruturais, classe resistente C16 segundo EN 338 e EN 1912 e protecção contra agentes bióticos que corresponde com a classe de penetração NP2 (3 mm nas faces laterais do alburno) segundo EN 351-1, anexa a muro de vedação, formada por: vigotas decorativas de 9x18 cm, com um extremo à vista, colocadas sobre vigotas de carga de 20x20 cm, que apoiam directamente sobre pilares (não incluídos neste preço) e encastradas, no extremo não visto, no muro de vedação.
Inclui: Marcação de alinhamentos e níveis. Colocação e fixação das peças.
Critério de medição de projecto: Superfície medida segundo documentação gráfica de Projecto.
Critério de medição de obra: Medir-se-á a superfície realmente executada segundo especificações de Projecto.

| Código | Un | Descrição | Rendimento | Preço | Importância |
|---|---|---|---|---|---|
| mt07mee018ya | m³ | Madeira serrada de pinho insigne (Pinus radiata) com acabamento polido, para vigota de 7x14 a 9x18 cm de secção e até 5 m de comprimento, para aplicações estruturais, classe resistente C16 segundo EN 338 e EN 1912 e protecção contra agentes bióticos que corresponde com a classe de penetração NP2 (3 mm nas faces laterais do alburno) segundo EN 351-1, trabalhada em oficina. (material) | 0.004 | 640.89 | 2.564 |
| mt07mee019s | m³ | Madeira serrada de pinho insigne (Pinus radiata), com certificado PEFC, com acabamento polido, para lintel, para aplicações estruturais, classe resistente C16 segundo EN 338 e EN 1912 e protecção contra agentes bióticos que corresponde com a classe de penetração NP2 segundo EN 351-1, trabalhado em oficina. (material) | 0.014 | 620.85 | 8.692 |
| mq04cag010a | h | Camião com grua de carga máxima 6 t. (equipamento) | 0.348 | 55.38 | 19.272 |
| mo048 | h | Oficial de 1ª montador de estruturas de madeira. (mão de obra) | 1.153 | 23.64 | 27.257 |
| mo095 | h | Ajudante de montador de estruturas de madeira. (mão de obra) | 1.153 | 23.07 | 26.600 |
| % | % | Custos directos complementares | 2 % | 84.385 | 1.688 |
|  |  | Custos directos |  |  | 86.073 |

Resíduos:
- colocação: mt07mee018ya; factor de resíduo 0.0015
- colocação: mt07mee019s; factor de resíduo 0.0015

## Recursos

**mt07mee018ya** m³ Madeira serrada de pinho insigne (Pinus radiata) com acabamento polido
Dados técnicos: Custo energético 16557.675 MJ; Emissão de CO2 -488.208 kg; Código LER 17 02 01; Massa do elemento 370 kg; Volume 0.336364 m3
Resíduos:
- embalagem: re170203 Plástico. (componente de resíduo); rendimento 0.04 kg; Código LER 17 02 03; Massa do elemento 1 kg; Volume 0.001667 m3

**mt07mee019s** m³ Madeira serrada de pinho insigne (Pinus radiata)
Dados técnicos: Custo energético 16557.675 MJ; Emissão de CO2 -488.208 kg; Código LER 17 02 01; Massa do elemento 370 kg; Volume 0.336364 m3
Resíduos:
- embalagem: re170203 Plástico; rendimento 0.04 kg
