# Pavimento amortecedor de impactos, de placas de borracha

- Propriedade do ficheiro: CYPE Ingenieros S.A.
- Formato: FIEBDC-3/2016
- Programa: Generador de precios de la construcción. CYPE Ingenieros, S.A.
- Data: 20/05/2024
- Moeda: EUR
- Custos indirectos: 3 %
- IVA: 23 %

## U Infra-estruturas no logradouro

### UM Mobiliário urbano

#### UMR Pavimentos amortecedores de impactos

**UMR030** m² Pavimento amortecedor de impactos, de placas de borracha.
Pavimento amortecedor de impactos, em parques infantis, formado por placas de borracha reciclada SBR, com os bordos macho-fêmea, cor preto, de 500x500x30 mm, encaixadas entre si como um puzzle, com placas de borracha com o bordo biselado em todo o seu perímetro.
Critérios considerados na determinação do preço da unidade de obra: O preço não inclui a superfície base nem a resolução do perímetro.
Inclui: Marcação. Corte das peças. Colocação das placas de borracha. Limpeza final.
Critério de medição de projecto: Superfície medida segundo documentação gráfica de Projecto.
Critério de medição de obra: Medir-se-á a superfície realmente executada segundo especificações de Projecto.

| Código | Un | Descrição | Rendimento | Preço | Importância |
|---|---|---|---|---|---|
| mt47adc411ba | m² | Placa de borracha reciclada SBR, com os bordos macho-fêmea, cor preto, de 500x500x30 mm, com aglomerantes de poliuretano, segundo NP EN 1177. (material) | 1.04 | 25.2 | 26.208 |
| mo041 | h | Oficial de 1ª construção de obra civil. (mão de obra) | 0.917 | 22.68 | 20.798 |
| mo087 | h | Ajudante de construção de obra civil. (mão de obra) | 0.917 | 22.13 | 20.293 |
| % | % | Custos directos complementares | 2 % | 67.299 | 1.346 |
|  |  | Custos directos |  |  | 68.645 |

## Recursos

**mt47adc411ba** m² Placa de borracha reciclada SBR
Dados técnicos: Custo energético 232.532 MJ; Emissão de CO2 12.837 kg
Resíduos:
- embalagem: re170203 Plástico. (componente de resíduo); rendimento 0.07 kg; Código LER 17 02 03; Massa do elemento 1 kg; Volume 0.001667 m3
