# Ensaio de cimento

- Propriedade do ficheiro: CYPE Ingenieros S.A.
- Formato: FIEBDC-3/2016
- Programa: Generador de precios de la construcción. CYPE Ingenieros, S.A.
- Data: 23/05/2024
- Moeda: EUR
- Custos indirectos: 3 %
- IVA: 23 %

## X Controlo de qualidade e ensaios

### XA Argamassas, gessos, cales, escaiolas e cimentos

#### XAT Cimentos

**XAT010** Ud Ensaio de cimento.
Ensaios a realizar em laboratório acreditado na área técnica correspondente, sobre uma amostra de cimento, recolhida em obra, para a determinação das seguintes características: conteúdo de sulfatos segundo NP EN 196-2. Incluindo deslocamento à obra, recolha de amostra e relatório de resultados.
Inclui: Deslocamento à obra. Recolha de amostras. Realização dos ensaios. Redacção de relatório dos resultados dos ensaios realizados.
Critério de medição de projecto: Ensaio a realizar, segundo documentação do Plano de controlo de qualidade.

| Código | Un | Descrição | Rendimento | Preço | Importância |
|---|---|---|---|---|---|
| mt49cem070 | Ud | Ensaio para determinar o conteúdo em sulfatos de uma amostra de cimento, segundo NP EN 196-2, inclusive deslocamento à obra, recolha de amostra e relatório de resultados. (material) | 1 | 35 | 35.000 |
| % | % | Custos directos complementares | 2 % | 35.000 | 0.700 |
|  |  | Custos directos |  |  | 35.700 |
