# Reabilitação energética de tecto falso. Sistema "URSA IBÉRICA AISLANTES"

- Propriedade do ficheiro: CYPE Ingenieros S.A.
- Formato: FIEBDC-3/2016
- Programa: Generador de precios de la construcción. CYPE Ingenieros, S.A.
- Data: 15/06/2024
- Moeda: EUR
- Custos indirectos: 3 %
- IVA: 23 %

## Z Reabilitação energética

### ZH Paramentos horizontais: adição de isolamento térmico

#### ZHF Sistemas de isolamento pelo interior, sobre tecto falso

**ZHF040** m² Reabilitação energética de tecto falso. Sistema "URSA IBÉRICA AISLANTES".
Reabilitação energética de tecto falso. Sistema "URSA IBÉRICA AISLANTES". ISOLAMENTO TERMO-ACÚSTICO: painel de lã mineral, Ursa Terra P4252 VN "URSA IBÉRICA AISLANTES", recoberto com um véu de vidro preto, fornecido em rolos, de 120 mm de espessura, resistência térmica 3,5 m²°C/W, condutibilidade térmica 0,034 W/(m°C); TECTO FALSO: tecto falso contínuo suspenso liso (12,5+27+27), constituído por: estrutura metálica de aço galvanizado de mestras primárias 60/27 mm com uma modulação de 1000 mm e suspensas da laje ou elemento de suporte com suspensões combinadas cada 900 mm, e mestras secundárias fixadas perpendicularmente às primárias com conectores tipo cavalete com uma modulação de 500 mm e uma camada de placas de gesso laminado A / EN 520 - 1200 / comprimento / 12,5 / com os bordos longitudinais afinados; REVESTIMENTO: duas demãos de tinta plástica, cor branca, acabamento mate, textura lisa, (rendimento: 0,1 l/m² cada demão); aplicação prévia de uma demão de primário à base de copolímeros acrílicos em suspensão aquosa. Inclusive banda autocolante dessolidarizante, perfis em U, de aço galvanizado, de 30 mm, fixações para a ancoragem dos perfis, parafusos para a fixação das placas, massa de juntas, fita microperfurada de papel e acessórios de montagem.
Critérios considerados na determinação do preço da unidade de obra: O preço inclui os trabalhos auxiliares de pedreiro para instalações.
Inclui: Marcação dos eixos da estrutura metálica. Colocação da fita acústica. Nivelamento e fixação dos perfis perimetrais. Sinalização dos pontos de ancoragem à laje ou elemento de suporte. Nivelamento e suspensão dos perfis primários e secundários da estrutura. Corte das placas. Fixação das placas. Corte, ajuste e colocação do isolamento. Fixação de aros, instalações e mecanismos. Tratamento de juntas. Limpeza da superfície a pintar. Aplicação da demão de primário. Aplicação de duas demãos de acabamento.
Critério de medição de projecto: Superfície medida segundo documentação gráfica de Projecto.
Critério de medição de obra: Medir-se-á a superfície realmente executada segundo especificações de Projecto.

| Código | Un | Descrição | Rendimento | Preço | Importância |
|---|---|---|---|---|---|
| mt16lvp020ai1ol | m² | Painel de lã mineral, Ursa Terra P4252 VN "URSA IBÉRICA AISLANTES", de 120 mm de espessura, recoberto com um véu de vidro preto, fornecido em rolos, resistência térmica 3,5 m²°C/W, condutibilidade térmica 0,034 W/(m°C), segundo EN 13162, Euroclasse A1 de reacção ao fogo segundo NP EN 13501-1, capacidade de absorção de água a curto prazo <=1 kg/m², factor de resistência à difusão do vapor de água 1, com código de designação MW-EN 13162-T3-MU1-WS-AFr5-AW1,0. (material) | 1.05 | 21.19 | 22.250 |
| mt12psg160a | m | Perfil em U, de aço galvanizado, de 30 mm. (material) | 0.4 | 0.86 | 0.344 |
| mt12psg220 | Ud | Fixação composta por bucha e parafuso 5x27. (material) | 2 | 0.06 | 0.120 |
| mt12psg210a | Ud | Suspensão para tectos falsos suspensos. (material) | 1.2 | 0.36 | 0.432 |
| mt12psg210b | Ud | Seguro para a fixação da suspensão, em tectos falsos suspensos. (material) | 1.2 | 0.04 | 0.048 |
| mt12psg210c | Ud | Ligação superior para fixar o varão à suspensão, em tectos falsos suspensos. (material) | 1.2 | 0.56 | 0.672 |
| mt12psg190 | Ud | Varão de suspensão. (material) | 1.2 | 0.37 | 0.444 |
| mt12psg050c | m | Mestra 60/27 de chapa de aço galvanizado, de 60 mm de largura, segundo EN 14195. (material) | 3.2 | 0.84 | 2.688 |
| mt12pek020la | Ud | Conector, para mestra 60/27. (material) | 0.6 | 0.19 | 0.114 |
| mt12pek020da | Ud | Conector tipo cavalete, para mestra 60/27. (material) | 2.3 | 0.23 | 0.529 |
| mt12psg010a | m² | Placa de gesso laminado A / EN 520 - 1200 / comprimento / 12,5 / com os bordos longitudinais afinados. (material) | 1 | 4.01 | 4.010 |
| mt12psg081c | Ud | Parafuso autoperfurante 3,5x25 mm. (material) | 17 | 0.01 | 0.170 |
| mt12psg041b | m | Banda autocolante dessolidarizante de espuma de poliuretano de células fechadas, de 3,2 mm de espessura e 50 mm de largura, resistência térmica 0,10 m²°C/W, condutibilidade térmica 0,032 W/(m°C). (material) | 0.4 | 0.24 | 0.096 |
| mt12psg030a | kg | Massa de juntas, segundo EN 13963. (material) | 0.3 | 0.9 | 0.270 |
| mt12psg040a | m | Fita microperfurada de papel, segundo EN 13963. (material) | 0.45 | 0.04 | 0.018 |
| mt27pfp010b | l | Primário, à base de copolímeros acrílicos em suspensão aquosa, para favorecer a coesão de suportes pouco consistentes e a aderência de pinturas. (material) | 0.125 | 4.27 | 0.534 |
| mt27pir010a | l | Tinta plástica ecológica para interior, à base de copolímeros acrílicos em dispersão aquosa, dióxido de titânio e pigmentos extendedores seleccionados, cor branco, acabamento mate, textura lisa, de grande resistência à humidade, permeável ao vapor de água, transpirável e resistente aos raios UV, para aplicar com trincha, rolo ou pistola. (material) | 0.2 | 4.44 | 0.888 |
| mo011 | h | Oficial de 1ª montador. (mão de obra) | 0.337 | 23.31 | 7.855 |
| mo080 | h | Ajudante de montador. (mão de obra) | 0.145 | 22.13 | 3.209 |
| mo054 | h | Oficial de 1ª montador de isolamentos. (mão de obra) | 0.076 | 23.31 | 1.772 |
| mo101 | h | Ajudante de montador de isolamentos. (mão de obra) | 0.076 | 22.13 | 1.682 |
| mo038 | h | Oficial de 1ª pintor. (mão de obra) | 0.169 | 22.68 | 3.833 |
| mo076 | h | Ajudante de pintor. (mão de obra) | 0.02 | 22.13 | 0.443 |
| % | % | Custos directos complementares | 2 % | 52.421 | 1.048 |
|  |  | Custos directos |  |  | 53.469 |

Resíduos:
- colocação: mt16lvp020ai1ol; factor de resíduo 0.024
- colocação: mt12psg160a Perfil em U, de aço galvanizado, de 30 mm; factor de resíduo 0.0188
- colocação: mt12psg050c Mestra 60/27 de chapa de aço galvanizado, de 60 mm de largura, segundo EN 14195; factor de resíduo 0.0188
- colocação: mt12pek020la Conector, para mestra 60/27; factor de resíduo 0.02
- colocação: mt12pek020da Conector tipo cavalete, para mestra 60/27; factor de resíduo 0.02
- colocação: mt12psg010a Placa de gesso laminado A / EN 520 - 1200 / comprimento / 12,5 / com os bordos longitudinais afinados; factor de resíduo 0.018
- colocação: mt12psg081c Parafuso autoperfurante 3,5x25 mm; factor de resíduo 0.00533333
- colocação: mt12psg041b; factor de resíduo 0.06
- colocação: mt12psg030a Massa de juntas, segundo EN 13963; factor de resíduo 0.03
- colocação: mt12psg040a Fita microperfurada de papel, segundo EN 13963; factor de resíduo 0.0440299
- colocação: mt27pfp010b; factor de resíduo 0.06
- colocação: mt27pir010a; factor de resíduo 0.055

## Recursos

**mt16lvp020ai1ol** m² Painel de lã mineral
Dados técnicos: Custo energético 95.747 MJ; Emissão de CO2 4.995 kg; Código LER 17 06 04; Massa do elemento 2.64 kg; Volume 0.0044 m3
Resíduos:
- embalagem: re170203 Plástico. (componente de resíduo); rendimento 0.034 kg; Código LER 17 02 03; Massa do elemento 1 kg; Volume 0.001667 m3

**mt12psg160a** m Perfil em U, de aço galvanizado, de 30 mm
Dados técnicos: Custo energético 46.887 MJ; Emissão de CO2 1.442 kg; Código LER 17 04 05; Massa do elemento 0.35 kg; Volume 0.000167 m3
Resíduos:
- embalagem: re170203 Plástico; rendimento 0.005 kg

**mt12psg050c** m Mestra 60/27 de chapa de aço galvanizado, de 60 mm de largura, segundo EN 14195
Dados técnicos: Custo energético 70.752 MJ; Emissão de CO2 2.171 kg; Código LER 17 04 05; Massa do elemento 0.53 kg; Volume 0.000252 m3
Resíduos:
- embalagem: re170203 Plástico; rendimento 0.005 kg

**mt12pek020la** Ud Conector, para mestra 60/27
Dados técnicos: Custo energético 3.307 MJ; Emissão de CO2 0.166 kg; Código LER 17 04 05; Massa do elemento 0.09 kg; Volume 0.000043 m3
Resíduos:
- embalagem: re170203 Plástico; rendimento 0.025 kg

**mt12pek020da** Ud Conector tipo cavalete, para mestra 60/27
Dados técnicos: Custo energético 3.503 MJ; Emissão de CO2 0.176 kg; Código LER 17 04 05; Massa do elemento 0.11 kg; Volume 0.000052 m3
Resíduos:
- embalagem: re170203 Plástico; rendimento 0.025 kg

**mt12psg010a** m² Placa de gesso laminado A / EN 520 - 1200 / comprimento / 12,5 / com os bordos longitudinais afinados
Dados técnicos: Custo energético 282.157 MJ; Emissão de CO2 4.204 kg; Código LER 17 08 02; Massa do elemento 10.73 kg; Volume 0.01073 m3
Resíduos:
- embalagem: re170203 Plástico; rendimento 0.004 kg

**mt12psg081c** Ud Parafuso autoperfurante 3,5x25 mm
Dados técnicos: Custo energético 0.015 MJ; Emissão de CO2 0.002 kg; Código LER 17 04 05; Massa do elemento 0.0015 kg
Resíduos:
- embalagem: re150101 Embalagens de papel e cartão. (componente de resíduo); rendimento 0.001 kg; Código LER 15 01 01; Massa do elemento 1 kg; Volume 0.001333 m3

**mt12psg041b** m Banda autocolante dessolidarizante de espuma de poliuretano de células fechadas
Dados técnicos: Custo energético 1.712 MJ; Emissão de CO2 0.083 kg; Código LER 17 06 04; Massa do elemento 0.0112 kg; Volume 0.000019 m3
Resíduos:
- embalagem: re170203 Plástico; rendimento 0.001 kg

**mt12psg030a** kg Massa de juntas, segundo EN 13963
Dados técnicos: Custo energético 12.798 MJ; Emissão de CO2 0.436 kg; Código LER 17 08 02; Massa do elemento 1 kg; Volume 0.001 m3
Resíduos:
- embalagem: re170203 Plástico; rendimento 0.02 kg

**mt12psg040a** m Fita microperfurada de papel, segundo EN 13963
Dados técnicos: Custo energético 0.004 MJ; Emissão de CO2 0.006 kg; Código LER 20 01 01; Massa do elemento 0.0067 kg; Volume 0.000009 m3

**mt27pfp010b** l Primário, à base de copolímeros acrílicos em suspensão aquosa
Dados técnicos: Custo energético 77.907 MJ; Emissão de CO2 2.965 kg; Código LER 17 09 04; Massa do elemento 1.03 kg; Volume 0.000687 m3
Resíduos:
- embalagem: re150104 Embalagens de metal. (componente de resíduo); rendimento 0.042 kg; Código LER 15 01 04; Massa do elemento 1 kg; Volume 0.001667 m3

**mt27pir010a** l Tinta plástica ecológica para interior
Dados técnicos: Custo energético 26.811 MJ; Emissão de CO2 1.369 kg; Código LER 08 01 11; Massa do elemento 1.48 kg; Volume 0.001644 m3
Resíduos:
- embalagem: re170203 Plástico; rendimento 0.023 kg
