# Sistema "ROCKWOOL" de isolamento térmico de laje com pavimento existente

- Propriedade do ficheiro: CYPE Ingenieros S.A.
- Formato: FIEBDC-3/2016
- Programa: Generador de precios de la construcción. CYPE Ingenieros, S.A.
- Data: 15/06/2024
- Moeda: EUR
- Custos indirectos: 3 %
- IVA: 23 %

## Z Reabilitação energética

### ZH Paramentos horizontais: adição de isolamento térmico

#### ZHS Sistemas de isolamento pelo interior, sobre laje

**ZHS130** m² Sistema "ROCKWOOL" de isolamento térmico de laje com pavimento existente.
Reabilitação energética de laje, através de sistema "ROCKWOOL" de isolamento térmico pela face superior do pavimento existente, formado por painel rígido de lã de rocha vulcânica Rocksol 525 "ROCKWOOL", segundo EN 13162, não revestido, de 15 mm de espessura, resistência térmica 0,35 m²°C/W, condutibilidade térmica 0,038 W/(m°C); filme de polietileno de baixa densidade (LDPE) de 0,2 mm de espessura; camada de nivelação de 40 mm de espessura, de argamassa autonivelante, CT - C10 - F3 segundo EN 13813, descarga com misturadora-bombeadora; e pavimento de ladrilhos cerâmicos de grés esmaltado, de 12x25 cm, 8 €/m², capacidade de absorção de água E<3%, grupo BIb, segundo NP EN 14411, com resistência ao deslizamento até 15 segundo ENV 12633, assentes com cimento cola de utilização exclusiva para interiores, Ci sem nenhuma característica adicional, cor cinzento e enchimento das juntas com argamassa de juntas cimentosa melhorada, com absorção de água reduzida e resistência elevada à abrasão tipo CG 2 W A, cor branco, para juntas de 2 a 15 mm. Inclusive, preparação da superfície suporte, cortes do isolamento, implantação e marcação dos níveis de acabamento através da utilização de indicadores de nível, colocação de banda de isolamento perimetral, rodeando os elementos verticais e nas juntas estruturais, vedação de juntas da barreira de vapor com fita adesiva, nivelamento da argamassa após a sua descarga para obter o assentamento da mesma e a eliminação das bolhas de ar que possam existir, formação de juntas de retracção, cura, marcação dos ladrilhos, cortes, eliminação de material restante do enchimento de juntas e limpeza final do pavimento.
Inclui: Limpeza e preparação da superfície suporte. Preparação do isolamento. Colocação do isolamento sobre a superfície suporte. Colocação da barreira de vapor. Implantação e marcação de níveis. Preparação das juntas perimetrais de dilatação. Espalhamento da argamassa através de bombagem. Nivelamento da argamassa. Formação de juntas de retracção. Cura da argamassa. Limpeza e verificação da superfície suporte. Marcação dos níveis de acabamento. Implantação da disposição das peças e juntas de movimento. Aplicação da cola. Colocação dos ladrilhos com a ponta da colher de pedreiro. Formação de juntas de fracionamento, perimetrais e estruturais. Enchimento das juntas. Eliminação e limpeza do material sobrante. Limpeza final do pavimento.
Critério de medição de projecto: Superfície medida segundo documentação gráfica de Projecto.
Critério de medição de obra: Medir-se-á a superfície realmente executada segundo especificações de Projecto.

| Código | Un | Descrição | Rendimento | Preço | Importância |
|---|---|---|---|---|---|
| mt16lrw040k | m² | Painel rígido de lã de rocha vulcânica Rocksol 525 "ROCKWOOL", segundo EN 13162, não revestido, de 15 mm de espessura, resistência térmica 0,35 m²°C/W, condutibilidade térmica 0,038 W/(m°C), Euroclasse A1 de reacção ao fogo segundo NP EN 13501-1, densidade 150 kg/m³, calor específico 840 J/kgK e factor de resistência à difusão do vapor de água 1,3. (material) | 1.2 | 10.5 | 12.600 |
| mt15var010c | m² | Barreira de vapor de filme de polietileno de baixa densidade (LDPE), de 0,2 mm de espessura e 200 g/m² de massa superficial. (material) | 1.1 | 0.6 | 0.660 |
| mt16aaa030 | m | Fita autocolante para vedação de juntas. (material) | 0.25 | 0.3 | 0.075 |
| mt09mal010a | m³ | Argamassa autonivelante, CT - C10 - F3 segundo EN 13813, à base de cimento, para espessuras de 4 a 10 cm, usada em nivelação de pavimentos. (material) | 0.04 | 64.99 | 2.600 |
| mt09mcr021a | kg | Cimento cola de utilização exclusiva para interiores, Ci, cor cinzento. (material) | 3 | 0.22 | 0.660 |
| mt18bde020fc800 | m² | Ladrilho cerâmico de grés esmaltado, 12x25 cm, 8,00€/m², capacidade de absorção de água 3%<=E<6%, grupo BIIa, segundo NP EN 14411, resistência ao deslizamento entre 35 e 45 segundo ENV 12633. (material) | 1.05 | 8 | 8.400 |
| mt09mcp020bB | kg | Argamassa de juntas cimentosa melhorada, com absorção de água reduzida e resistência elevada à abrasão, tipo CG2 W A, segundo EN 13888, cor branca, para juntas de 2 a 15 mm, à base de cimento de alta resistência, inertes seleccionados, aditivos especiais e pigmentos, com efeito anti-caruncho, anti-verdete e preventivo das eflorescências, hidrorrepelente, especial para enchimento de juntas de todo tipo de peças cerâmicas e pedras naturais em zonas de proliferação de microrganismos. (material) | 0.084 | 1.46 | 0.123 |
| mq06pym010 | h | Misturadora-bombeadora para argamassas e gessos projectados, de 3 m³/h. (equipamento) | 0.015 | 8.52 | 0.128 |
| mo020 | h | Oficial de 1ª construção. (mão de obra) | 0.087 | 22.68 | 1.973 |
| mo113 | h | Operário não qualificado construção. (mão de obra) | 0.058 | 21.45 | 1.244 |
| mo023 | h | Oficial de 1ª ladrilhador. (mão de obra) | 0.481 | 22.68 | 10.909 |
| mo061 | h | Ajudante de ladrilhador. (mão de obra) | 0.24 | 22.13 | 5.311 |
| mo054 | h | Oficial de 1ª montador de isolamentos. (mão de obra) | 0.109 | 23.31 | 2.541 |
| mo101 | h | Ajudante de montador de isolamentos. (mão de obra) | 0.109 | 22.13 | 2.412 |
| % | % | Custos directos complementares | 2 % | 49.636 | 0.993 |
|  |  | Custos directos |  |  | 50.629 |

Resíduos:
- colocação: mt16lrw040k; factor de resíduo 0.0492
- colocação: mt15var010c; factor de resíduo 0.06
- colocação: mt16aaa030 Fita autocolante para vedação de juntas; factor de resíduo 0.07
- colocação: mt09mal010a; factor de resíduo 0.0072
- colocação: mt09mcr021a Cimento cola de utilização exclusiva para interiores, Ci, cor cinzento; factor de resíduo 0.07
- colocação: mt18bde020fc800; factor de resíduo 0.0374205
- colocação: mt09mcp020bB; factor de resíduo 0.07

## Recursos

**mt16lrw040k** m² Painel rígido de lã de rocha vulcânica Rocksol 525 "ROCKWOOL"
Dados técnicos: Custo energético 33.476 MJ; Emissão de CO2 2.068 kg; Código LER 17 06 04; Massa do elemento 2.25 kg; Volume 0.00375 m3
Resíduos:
- embalagem: re170203 Plástico. (componente de resíduo); rendimento 0.028 kg; Código LER 17 02 03; Massa do elemento 1 kg; Volume 0.001667 m3

**mt15var010c** m² Barreira de vapor de filme de polietileno de baixa densidade (LDPE)
Dados técnicos: Custo energético 27.540 MJ; Emissão de CO2 1.010 kg; Código LER 17 06 04; Massa do elemento 0.184 kg; Volume 0.000307 m3
Resíduos:
- embalagem: re170203 Plástico; rendimento 0.024 kg

**mt16aaa030** m Fita autocolante para vedação de juntas
Dados técnicos: Custo energético 0.339 MJ; Emissão de CO2 0.017 kg; Código LER 17 06 04; Massa do elemento 0.0025 kg; Volume 0.000004 m3
Resíduos:
- embalagem: re170203 Plástico; rendimento 0.001 kg

**mt09mal010a** m³ Argamassa autonivelante
Dados técnicos: Custo energético 1365.000 MJ; Emissão de CO2 105.000 kg; Código LER 17 01 01; Massa do elemento 2100 kg; Volume 1.4 m3

**mt09mcr021a** kg Cimento cola de utilização exclusiva para interiores, Ci, cor cinzento
Dados técnicos: Custo energético 3.871 MJ; Emissão de CO2 0.344 kg; Código LER 17 09 04; Massa do elemento 1 kg; Volume 0.000667 m3
Resíduos:
- embalagem: re170203 Plástico; rendimento 0.003 kg

**mt18bde020fc800** m² Ladrilho cerâmico de grés esmaltado
Dados técnicos: Custo energético 234.353 MJ; Emissão de CO2 11.512 kg; Código LER 17 01 03; Massa do elemento 20 kg; Volume 0.016 m3
Resíduos:
- embalagem: re150101 Embalagens de papel e cartão. (componente de resíduo); rendimento 0.18 kg; Código LER 15 01 01; Massa do elemento 1 kg; Volume 0.001333 m3
- embalagem: re170201 Madeira. (componente de resíduo); rendimento 0.022 kg; Código LER 17 02 01; Massa do elemento 1 kg; Volume 0.000909 m3

**mt09mcp020bB** kg Argamassa de juntas cimentosa melhorada
Dados técnicos: Custo energético 7.725 MJ; Emissão de CO2 0.576 kg; Código LER 17 09 04; Massa do elemento 1 kg; Volume 0.000667 m3
Resíduos:
- embalagem: re150101 Embalagens de papel e cartão; rendimento 0.02 kg
- embalagem: re170201 Madeira; rendimento 0.005 kg
- embalagem: re170203 Plástico; rendimento 0.008 kg
