# Colector enterrado, sistema Akasison "JIMTEN"

- Propriedade do ficheiro: CYPE INGENIEROS, S.A.
- Formato: FIEBDC-3/2002
- Moeda: EUR
- Custos indirectos: 3.00 %
- IVA: 23.00 %

## A Acondicionamento do terreno

### AS Redes de drenagem horizontais

#### ASC Colectores

**ASC015** m Colector enterrado, sistema Akasison "JIMTEN".
Colector enterrado formado por tubagem temperada através de tratamento térmico adicional, de polietileno de alta densidade (PEAD/HDPE), de 250 mm de diâmetro exterior e 9,6 mm de espessura, sistema Akasison "JIMTEN", com manguitos electrossoldáveis e curvas a 45° para ligação com o tubo de queda, colocado sobre leito de areia de 10 cm de espessura, devidamente compactada e nivelada com apiloador (saltitão) de condução manual, enchimento lateral compactado até metade do diâmetro do tubo e posterior enchimento com a mesma areia até 30 cm por cima da geratriz superior do tubo.
Critérios considerados na determinação do preço da unidade de obra: O preço não inclui a escavação nem o enchimento principal.
Inclui: Marcação e traçado do colector em planta e pendentes. Disposição de tubos e peças especiais. Descarga da areia no fundo da vala. Descida e colocação dos tubos no fundo da vala. Montagem, ligação e verificação do seu correcto funcionamento. Execução do enchimento envolvente. Realização de ensaios.
Critério de medição de projecto: Comprimento medido em projecção horizontal, segundo documentação gráfica de Projecto.
Critério de medição de obra: Medir-se-á, em projecção horizontal, o comprimento realmente executado segundo especificações de Projecto.

| Código | Un | Descrição | Rendimento | Preço | Importância |
|---|---|---|---|---|---|
| mt01ara010a | m³ | Areia com granulometria de 0 a 5 mm de diâmetro, limpa. (material) | 0.435 | 14.30 | 6.22 |
| mt11aka150k | Ud | Curva 45° de polietileno de alta densidade (PEAD/HDPE), de 250 mm de diâmetro exterior e 7,7 mm de espessura, sistema Akasison "JIMTEN". (material) | 0.400 | 106.00 | 42.40 |
| mt11aka040lg | m | Tubagem temperada através de tratamento térmico adicional, de polietileno de alta densidade (PEAD/HDPE), de 250 mm de diâmetro exterior e 9,6 mm de espessura, sistema Akasison "JIMTEN", em tramos de 5 m de comprimento. (material) | 1.050 | 63.00 | 66.15 |
| mt11aka100k | Ud | Manguito electrossoldável de polietileno de alta densidade (PEAD/HDPE), de 250 mm de diâmetro interior, sistema Akasison "JIMTEN". (material) | 0.200 | 142.20 | 28.44 |
| mq04dua020b | h | Dumper de descarga frontal de 2 t de carga útil. (equipamento) | 0.042 | 10.38 | 0.44 |
| mq02rop020 | h | Apiloador (Saltitão) de condução manual, de 80 kg, com placa de 30x30 cm. (equipamento) | 0.316 | 3.92 | 1.24 |
| mq02cia020j | h | Camião cisterna, de 8 m³ de capacidade. (equipamento) | 0.004 | 118.90 | 0.48 |
| mo020 | h | Oficial de 1ª construção. (mão de obra) | 0.125 | 22.68 | 2.84 |
| mo113 | h | Operário não qualificado construção. (mão de obra) | 0.253 | 21.45 | 5.43 |
| mo008 | h | Oficial de 1ª canalizador. (mão de obra) | 0.219 | 23.31 | 5.10 |
| mo107 | h | Ajudante de canalizador. (mão de obra) | 0.109 | 22.09 | 2.41 |
| % | % | Custos directos complementares | 2 % | 161.15 | 3.22 |
|  |  | Custos directos |  |  | 164.37 |
