# Entivação de madeira, em caboucos escavados para reforços de fundações

- Propriedade do ficheiro: CYPE INGENIEROS, S.A.
- Formato: FIEBDC-3/2002
- Moeda: EUR
- Custos indirectos: 3.00 %
- IVA: 23.00 %

## A Acondicionamento do terreno

### AZ Reforços

#### AZC Entivações

**AZC010** m² Entivação de madeira, em caboucos escavados para reforços de fundações.
Escoramento e entivação média para uma protecção de 50%, através de pranchões verticais, amortizáveis em 10 utilizações; travessas horizontais, amortizáveis em 10 utilizações e escoras de madeira, amortizáveis em 30 utilizações, fixados com pregos de aço, em caboucos, até 3 m de profundidade e até 1 m de largura, para reforço de fundações.
Inclui: Implantação geral e fixação dos pontos e níveis de referência. Montagem de pranchões, travessas e escoras. Cravagem de todos os elementos. Desmontagem gradual do escoramento e da entivação.
Critério de medição de projecto: Superfície medida em projecção horizontal, segundo documentação gráfica de Projecto.
Critério de medição de obra: Medir-se-á, em projecção horizontal, a superfície realmente executada segundo especificações de Projecto.

| Código | Un | Descrição | Rendimento | Preço | Importância |
|---|---|---|---|---|---|
| mt08emt040 | m³ | Madeira de pinho para escoramento e entivação de escavações. (material) | 0.006 | 157.50 | 0.95 |
| mt08emt045a | m³ | Escora de madeira, de 70 a 90 mm de diâmetro e entre 2 e 2,5 m de comprimento, para escoramento e entivação de escavações. (material) | 0.009 | 202.74 | 1.82 |
| mt08var060 | kg | Pregos de aço de 20x100 mm. (material) | 0.110 | 8.75 | 0.96 |
| mo044 | h | Oficial de 1ª cofrador. (mão de obra) | 0.583 | 23.64 | 13.78 |
| mo091 | h | Ajudante de cofrador. (mão de obra) | 0.583 | 23.07 | 13.45 |
| % | % | Custos directos complementares | 2 % | 30.96 | 0.62 |
|  |  | Custos directos |  |  | 31.58 |
