# FIEBDC-3

- Propriedade do ficheiro: CYPE INGENIEROS, S.A.
- Formato: FIEBDC-3/2002
- Moeda: EUR
- Custos indirectos: 3.00 %
- IVA: 23.00 %

| Código | Un | Descrição | Preço |
|---|---|---|---|
| mt10haf020bgngc | m³ | Betão C25/30 (XC1(P); D12; S3; Cl 0,4), fabricado em central, segundo NP EN 206. (material) | 83.08 |
| au00auh010 |  | Balde para grua. | 0.00 |
| au00auh040 |  | Vibrador de betão, eléctrico. | 0.00 |
| au00auh050 |  | Tubo Tremie. | 0.00 |
| mo045 | h | Oficial de 1ª estruturista, em trabalhos de betonagem. (mão de obra) | 23.64 |
| mo092 | h | Ajudante de estruturista, em trabalhos de betonagem. (mão de obra) | 23.07 |
| % | % | Custos directos complementares | 0.00 |

**CHH040** m³ Betão para armar em muros de contenção.
Preço: 0.00
Betão para armar em muros de contenção 3
