# Consolidação do terreno localizado abaixo do massame de betão, com injecções de resinas expansivas

- Propriedade do ficheiro: CYPE INGENIEROS, S.A.
- Formato: FIEBDC-3/2002
- Moeda: EUR
- Custos indirectos: 3.00 %
- IVA: 23.00 %

## C Fundações

### CZ Reforços

#### CZT Reforço do terreno com injecções

**CZT020** m² Consolidação do terreno localizado abaixo do massame de betão, com injecções de resinas expansivas.
Consolidação do terreno localizado abaixo do massame de betão, com injecções de resinas expansivas, rendimento 1,25 kg/m², através de perfurações que atravessam o massame existente, de 1 a 1,4 cm de diâmetro, formando uma retícula com uma separação máxima entre as perfurações de 1,5 m, enchendo os vazios do terreno, estabilizando-o e aumentando a sua capacidade de carga até alcançar as necessidades obtidas segundo estudo prévio de transmissão de cargas, com um grau de complexidade alto.
Inclui: Execução da perfuração. Introdução dos tubos de injecção. Injecção da resina. Controlo com nível laser do levantamento do massame. Corte da parte sobrante dos tubos de injecção. Tapamento das perfurações com argamassa reparadora. Limpeza e recolha dos restos de resina. Remoção e acumulação de entulho. Carga de entulho para contentor.
Critério de medição de projecto: Superfície medida segundo documentação gráfica de Projecto.
Critério de medição de obra: Medir-se-á a superfície realmente executada segundo especificações de Projecto

| Código | Un | Descrição | Rendimento | Preço | Importância |
|---|---|---|---|---|---|
| mt07www010 | kg | Resina expansiva, para consolidação do terreno através de injecção. (material) | 1.250 | 10.91 | 13.64 |
| mq03mpi020a | h | Equipamento completo para realização de injecções de resinas expansivas à pressão, através da utilização de tubos-manguito. (equipamento) | 0.268 | 107.00 | 28.68 |
| mo042 | h | Oficial de 1ª estruturista. (mão de obra) | 1.165 | 23.64 | 27.54 |
| mo089 | h | Ajudante de estruturista. (mão de obra) | 1.165 | 23.07 | 26.88 |
| % | % | Custos directos complementares | 2 % | 96.74 | 1.93 |
|  |  | Custos directos |  |  | 98.67 |
