# Travamento de parede estrutural de estrutura leve de perfis (light steel framing) com painel estrutural

- Propriedade do ficheiro: CYPE INGENIEROS, S.A.
- Formato: FIEBDC-3/2002
- Moeda: EUR
- Custos indirectos: 3.00 %
- IVA: 23.00 %

## E Estruturas

### EA Metálicas

#### EAL Estruturas leves (light steel framing)

**EAL018** m² Travamento de parede estrutural de estrutura leve de perfis (light steel framing) com painel estrutural.
Travamento de parede exterior de estrutura leve de perfis (light steel framing), na face interior, com painel estrutural contraplacado de madeira de pinho insigne (Pinus radiata), para utilização exterior, segundo NP EN 636, de 18 mm de espessura, com bordos rectos, fixado à estrutura com parafusos autoperfurantes de cabeça escareada, de aço galvanizado, de 5,5 mm de diâmetro e 76 mm de comprimento.
Critérios considerados na determinação do preço da unidade de obra: O preço não inclui o painel exterior para travamento da estrutura.
Inclui: Implantação e marcação de eixos. Preparação e corte dos painéis. Fixação dos painéis à estrutura.
Critério de medição de projecto: Superfície medida segundo documentação gráfica de Projecto, sem deduzir aberturas menores que 1 m² e descontando, nas aberturas de superfície maior de 1 m², o excesso sobre 1 m².
Critério de medição de obra: Medir-se-á a superfície realmente executada segundo especificações de Projecto, sem deduzir aberturas menores que 1 m² e descontando, nas aberturas de superfície maior de 1 m², o excesso sobre 1 m².

| Código | Un | Descrição | Rendimento | Preço | Importância |
|---|---|---|---|---|---|
| mt07tdm060b | m² | Painel estrutural contraplacado de madeira de pinho insigne (Pinus radiata), para utilização exterior, segundo NP EN 636, de 18 mm de espessura, com bordos rectos, Euroclasse D-s2, d0 de reacção ao fogo, segundo NP EN 13501-1, classe E1 em emissão de formaldeído, segundo NP EN 13986. (material) | 1.000 | 17.02 | 17.02 |
| mt13pst110a | Ud | Parafuso autoperfurante de cabeça escareada, de aço galvanizado, de 5,5 mm de diâmetro e 76 mm de comprimento. (material) | 8.333 | 0.17 | 1.42 |
| op00cep010 |  | Plainas. | 1.000 | 0.00 | 0.00 |
| op00cor050 |  | Cortadora manual de madeira, de disco. | 1.000 | 0.00 | 0.00 |
| mo048 | h | Oficial de 1ª montador de estruturas de madeira. (mão de obra) | 0.197 | 23.64 | 4.66 |
| mo095 | h | Ajudante de montador de estruturas de madeira. (mão de obra) | 0.099 | 23.07 | 2.28 |
| % | % | Custos directos complementares | 2 % | 25.38 | 0.51 |
|  |  | Custos directos |  |  | 25.89 |
