# Painel sandwich para laje, sobre estrutura de aço

- Propriedade do ficheiro: CYPE INGENIEROS, S.A.
- Formato: FIEBDC-3/2002
- Moeda: EUR
- Custos indirectos: 3.00 %
- IVA: 23.00 %

## E Estruturas

### EA Metálicas

#### EAN Painéis estruturais

**EAN010** m² Painel sandwich para laje, sobre estrutura de aço.
Painel sandwich com encaixe macho-fêmea nas quatro faces, composto de: face exterior de placa de gesso reforçado com fibras, de 12 mm de espessura, núcleo isolante de espuma de poliestireno extrudido de 100 mm de espessura e face interior de placa de gesso reforçado com fibras, de 12 mm de espessura, de 2400x550 mm, transmissão térmica 0,341 W/(m²°C), Euroclasse B-s1, d0 de reacção ao fogo, segundo NP EN 13501-1, fixado com parafusos autoperfurantes de cabeça escareada, de aço com carbono, sobre estrutura de aço de perfis com abas de até 6 mm de espessura, com um vão entre apoios de 40 cm, para laje.
Critérios considerados na determinação do preço da unidade de obra: O preço não inclui o pavimento.
Inclui: Marcação e corte dos painéis. Colocação e fixação do painel sandwich.
Critério de medição de projecto: Superfície medida segundo documentação gráfica de Projecto.
Critério de medição de obra: Medir-se-á a superfície realmente executada segundo especificações de Projecto.

| Código | Un | Descrição | Rendimento | Preço | Importância |
|---|---|---|---|---|---|
| mt13pst040kh | m² | Painel sandwich com encaixe macho-fêmea nas quatro faces, composto de: face exterior de placa de gesso reforçado com fibras, de 12 mm de espessura, núcleo isolante de espuma de poliestireno extrudido de 100 mm de espessura e face interior de placa de gesso reforçado com fibras, de 12 mm de espessura, de 2400x550 mm, transmissão térmica 0,341 W/(m²°C), Euroclasse B-s1, d0 de reacção ao fogo, segundo NP EN 13501-1. (material) | 1.050 | 68.94 | 72.39 |
| mt13pst130g | Ud | Parafuso autoperfurante de cabeça escareada, de aço com carbono, de 6,3 mm de diâmetro e 165 mm de comprimento. (material) | 16.000 | 1.09 | 17.44 |
| mo054 | h | Oficial de 1ª montador de isolamentos. (mão de obra) | 0.246 | 23.31 | 5.73 |
| mo101 | h | Ajudante de montador de isolamentos. (mão de obra) | 0.246 | 22.13 | 5.44 |
| % | % | Custos directos complementares | 2 % | 101.00 | 2.02 |
|  |  | Custos directos |  |  | 103.02 |
