# Sistema de cofragem para parede de betão

- Propriedade do ficheiro: CYPE INGENIEROS, S.A.
- Formato: FIEBDC-3/2002
- Moeda: EUR
- Custos indirectos: 3.00 %
- IVA: 23.00 %

## E Estruturas

### EH Betão armado

#### EHN Núcleos e paredes

**EHN020** m² Sistema de cofragem para parede de betão.
Montagem e desmontagem numa face da parede, de sistema de cofragem nas duas faces com acabamento à vista com textura lisa, realizado com painel contraplacado fenólico com bastidor metálico, amortizável em 20 utilizações, para execução de parede de betão armado, de até 3 m de altura e superfície plana. Inclusive negativos para passagem dos tensores, elementos de sustentação, fixação e escoramento necessários para a sua estabilidade; líquido descofrante, para evitar a aderência do betão à cofragem.
Inclui: Limpeza e preparação do plano de apoio. Marcação das juntas de construção e de dilatação. Colocação de negativos para passagem dos tensores. Montagem do sistema de cofragem. Colocação de elementos de sustentação, fixação e escoramento. Aprumo e nivelamento da cofragem. Humidificação da cofragem. Desmontagem do sistema de cofragem. Limpeza e armazenamento da cofragem.
Critério de medição de projecto: Superfície de cofragem em contacto com o betão, medida segundo documentação gráfica de Projecto, sem deduzir aberturas menores que 1 m².
Critério de medição de obra: Medir-se-á a superfície de cofragem em contacto com o betão realmente executada segundo especificações de Projecto, sem deduzir aberturas menores que 1 m².

| Código | Un | Descrição | Rendimento | Preço | Importância |
|---|---|---|---|---|---|
| mt08ema070a | m² | Painel de contraplacado fenólico de madeira de pinho, de 18 mm de espessura, com caixilho metálico, para cofragem de muros de betão de até 3 m de altura. (material) | 0.050 | 250.00 | 12.50 |
| mt08eme075P | Ud | Estrutura suporte de sistema de cofragem vertical, para paredes de betão a duas faces, de até 3 m de altura, formada por escoras metálicas para estabilização e aprumo da superfície cofrante. (material) | 0.007 | 275.00 | 1.93 |
| mt08var050 | kg | Arame galvanizado para atar, de 1,30 mm de diâmetro. (material) | 0.120 | 1.50 | 0.18 |
| mt08dba010b | l | Agente desmoldante biodegradável em fase aquosa, para betões com acabamento aparente. (material) | 0.013 | 4.59 | 0.06 |
| mt08var204 | Ud | Negativos de PVC para passagem dos tensores da cofragem, de vários diâmetros e comprimentos. (material) | 0.100 | 1.35 | 0.14 |
| mo044 | h | Oficial de 1ª cofrador. (mão de obra) | 0.326 | 23.64 | 7.71 |
| mo091 | h | Ajudante de cofrador. (mão de obra) | 0.397 | 23.07 | 9.16 |
| % | % | Custos directos complementares | 2 % | 31.68 | 0.63 |
|  |  | Custos directos |  |  | 32.31 |
