# Sistema de cofragem para pilar circular

- Propriedade do ficheiro: CYPE INGENIEROS, S.A.
- Formato: FIEBDC-3/2002
- Moeda: EUR
- Custos indirectos: 3.00 %
- IVA: 23.00 %

## E Estruturas

### EH Betão armado

#### EHS Pilares

**EHS013** m² Sistema de cofragem para pilar circular.
Montagem e desmontagem de sistema de cofragem descartável, para formação de pilar circular de betão armado de 20 cm de diâmetro médio, com acabamento para revestir em piso de até 3 m de altura livre, formado por: superfície cofrante de moldes cilíndricos de bandas de papel kraft, alumínio e polietileno, de uma única utilização e estrutura suporte vertical de escoras metálicas, amortizáveis em 150 utilizações.
Inclui: Marcação. Montagem do sistema de cofragem. Desmontagem do sistema de cofragem.
Critério de medição de projecto: Superfície de cofragem em contacto com o betão, medida segundo documentação gráfica de Projecto.
Critério de medição de obra: Medir-se-á a superfície de cofragem em contacto com o betão realmente executada segundo especificações de Projecto.

| Código | Un | Descrição | Rendimento | Preço | Importância |
|---|---|---|---|---|---|
| mt08tub020ab | m² | Molde cilíndrico descartável, de bandas de papel kraft, alumínio e polietileno em espiral, para cofragem de pilares de betão, de até 3 m de altura e 20 cm de diâmetro médio, para acabamento não aparente do betão. Inclusive acessórios de montagem. (material) | 1.000 | 17.97 | 17.97 |
| mt50spa081a | Ud | Escora metálica telescópica, até 3 m de altura. (material) | 0.007 | 19.25 | 0.13 |
| mo044 | h | Oficial de 1ª cofrador. (mão de obra) | 0.203 | 23.64 | 4.80 |
| mo091 | h | Ajudante de cofrador. (mão de obra) | 0.203 | 23.07 | 4.68 |
| % | % | Custos directos complementares | 2 % | 27.58 | 0.55 |
|  |  | Custos directos |  |  | 28.13 |
