# Enchimento e nivelação com argamassa do tipo Grout

- Propriedade do ficheiro: CYPE INGENIEROS, S.A.
- Formato: FIEBDC-3/2002
- Moeda: EUR
- Custos indirectos: 3.00 %
- IVA: 23.00 %

## E Estruturas

### EH Betão armado

#### EHY Reparações

**EHY080** m² Enchimento e nivelação com argamassa do tipo Grout.
Enchimento e nivelação de 50 mm de espessura com argamassa cimentícia fluida de retracção compensada, composta de cimento, aditivos especiais e inertes seleccionados, isenta de cloretos, para utilização geral, e inerte silício de granulometria compreendida entre 4 e 12 mm, como carga mineral seleccionada, de aplicação em grandes volumes, sobre a superfície de um elemento estrutural de betão endurecido.
Inclui: Marcação. Limpeza da superfície suporte. Preparação da mistura. Descarga da camada de argamassa. Cura da argamassa. Limpeza dos restos gerados.
Critério de medição de projecto: Superfície medida segundo documentação gráfica de Projecto.
Critério de medição de obra: Medir-se-á a superfície realmente executada segundo especificações de Projecto.

| Código | Un | Descrição | Rendimento | Preço | Importância |
|---|---|---|---|---|---|
| mt09reh360c | kg | Argamassa cimentícia fluida de retracção compensada, composta de cimento, aditivos especiais e inertes seleccionados, isenta de cloretos, para utilização geral, para ancoragens e enchimentos de 5 a 50 mm de espessura, segundo NP EN 1504-6. (material) | 80.000 | 0.49 | 39.20 |
| mt09reh361b | kg | Inerte silício de granulometria compreendida entre 4 e 12 mm, como carga mineral seleccionada, de aplicação em grandes volumes, para a confecção de argamassas tipo Grout. (material) | 40.000 | 0.34 | 13.60 |
| mt08aaa010a | m³ | Água. (material) | 0.010 | 1.50 | 0.02 |
| mo020 | h | Oficial de 1ª construção. (mão de obra) | 0.345 | 22.68 | 7.82 |
| mo113 | h | Operário não qualificado construção. (mão de obra) | 0.345 | 21.45 | 7.40 |
| % | % | Custos directos complementares | 2 % | 68.04 | 1.36 |
|  |  | Custos directos |  |  | 69.40 |
