# Travamento de laje de estrutura leve de madeira com painel estrutural

- Propriedade do ficheiro: CYPE INGENIEROS, S.A.
- Formato: FIEBDC-3/2002
- Moeda: EUR
- Custos indirectos: 3.00 %
- IVA: 23.00 %

## E Estruturas

### EM Madeira

#### EML Estruturas leves

**EML040** m² Travamento de laje de estrutura leve de madeira com painel estrutural.
Travamento de laje de estrutura leve de madeira, em ambas as faces, com painel estrutural de partículas de madeira para uso em ambiente húmido, tipo P5, segundo NP EN 312, de 2500x1250 mm e 15 mm de espessura, com bordos rectos, fixado às vigotas com parafusos de cabeça escareada, de aço com carbono.
Inclui: Implantação e marcação de eixos. Preparação e corte dos painéis. Fixação dos painéis à estrutura leve de madeira.
Critério de medição de projecto: Superfície medida segundo documentação gráfica de Projecto, sem deduzir aberturas menores que 1 m² e descontando, nas aberturas de superfície maior de 1 m², o excesso sobre 1 m².
Critério de medição de obra: Medir-se-á a superfície realmente executada segundo especificações de Projecto, sem deduzir aberturas menores que 1 m² e descontando, nas aberturas de superfície maior de 1 m², o excesso sobre 1 m².

| Código | Un | Descrição | Rendimento | Preço | Importância |
|---|---|---|---|---|---|
| mt08eff040aa | m² | Painel estrutural de partículas de madeira para uso em ambiente húmido, tipo P5, segundo NP EN 312, de 2500x1250 mm e 15 mm de espessura, com bordos rectos, Euroclasse D-s2, d0 de reacção ao fogo, segundo NP EN 13501-1, classe E1 em emissão de formaldeído, segundo NP EN 13986. (material) | 2.000 | 7.52 | 15.04 |
| mt07emr118ga | Ud | Parafuso de cabeça escareada, de 4,5 mm de diâmetro e 50 mm de comprimento, de aço com carbono, com tratamento superficial à base de resina epóxi, para classes de serviço 1, 2 e 3 segundo NP EN 1995-1-1. (material) | 35.000 | 0.18 | 6.30 |
| op00cla010 |  | Pregadora pneumática. | 1.000 | 0.00 | 0.00 |
| op00ato010 |  | Aparafusadora. | 1.000 | 0.00 | 0.00 |
| op00tal010 |  | Berbequim. | 1.000 | 0.00 | 0.00 |
| op00cor050 |  | Cortadora manual de madeira, de disco. | 1.000 | 0.00 | 0.00 |
| mo048 | h | Oficial de 1ª montador de estruturas de madeira. (mão de obra) | 0.493 | 23.64 | 11.65 |
| mo095 | h | Ajudante de montador de estruturas de madeira. (mão de obra) | 0.493 | 23.07 | 11.37 |
| % | % | Custos directos complementares | 2 % | 44.36 | 0.89 |
|  |  | Custos directos |  |  | 45.25 |
