# Reforço de pilar ou viga de madeira, através de chapas e pernos metálicos

- Propriedade do ficheiro: CYPE INGENIEROS, S.A.
- Formato: FIEBDC-3/2002
- Moeda: EUR
- Custos indirectos: 3.00 %
- IVA: 23.00 %

## E Estruturas

### EM Madeira

#### EMZ Reforços

**EMZ010** m Reforço de pilar ou viga de madeira, através de chapas e pernos metálicos.
Reforço de pilar de madeira, de 10x10 cm de secção, através da colocação em cada uma das suas faces maiores de uma chapa de aço inoxidável AISI 316, de 6 mm de espessura e 47,1 kg/m², fixada à madeira com 2 pernos metálicos, com porca e anilha, aparafusadas com chave dinamométrica para a regulação de par de aperto.
Inclui: Limpeza e preparação do plano de apoio do reforço. Implantação da posição do reforço e os pernos. Execução dos furos perfurantes. Colocação e fixação provisória das chapas. Colocação dos pernos com as suas porcas. Limpeza.
Critério de medição de projecto: Comprimento medido segundo documentação gráfica de Projecto.
Critério de medição de obra: Medir-se-á o comprimento realmente executado segundo especificações de Projecto.

| Código | Un | Descrição | Rendimento | Preço | Importância |
|---|---|---|---|---|---|
| mt07ala013b | kg | Barra metálica de aço inoxidável AISI 316, para aplicações estruturais. (material) | 9.420 | 10.29 | 96.93 |
| mt07aav030d | m | Perno roscado de aço inoxidável AISI 316, de 16 mm de diâmetro. (material) | 0.220 | 35.99 | 7.92 |
| mt07aav040d | Ud | Porca e anilha de aço inoxidável AISI 316, de 16 mm de diâmetro. (material) | 4.000 | 1.74 | 6.96 |
| op00tal010 |  | Berbequim. | 1.000 | 0.00 | 0.00 |
| mo058 | h | Ajudante de carpinteiro. (mão de obra) | 0.123 | 22.27 | 2.74 |
| mo047 | h | Oficial de 1ª montador de estruturas metálicas. (mão de obra) | 0.193 | 23.64 | 4.56 |
| mo094 | h | Ajudante de montador de estruturas metálicas. (mão de obra) | 0.290 | 23.07 | 6.69 |
| mo020 | h | Oficial de 1ª construção. (mão de obra) | 0.216 | 22.68 | 4.90 |
| mo113 | h | Operário não qualificado construção. (mão de obra) | 0.092 | 21.45 | 1.97 |
| % | % | Custos directos complementares | 2 % | 132.67 | 2.65 |
|  |  | Custos directos |  |  | 135.32 |
