# Reforço de laje de madeira pela face superior, através de peças metálicas

- Propriedade do ficheiro: CYPE INGENIEROS, S.A.
- Formato: FIEBDC-3/2002
- Moeda: EUR
- Custos indirectos: 3.00 %
- IVA: 23.00 %

## E Estruturas

### EM Madeira

#### EMZ Reforços

**EMZ210** m² Reforço de laje de madeira pela face superior, através de peças metálicas.
Reforço de vigas e vigotas de laje de madeira através da colocação, pela face superior, de 6,5 kg/m de peça de aço EN 10025 S275JO composta por perfis laminados a quente das séries L, LD, T, redondos, quadrados, rectangulares e chapas, com camada de primário anticorrosivo, trabalhado em oficina; amarrada à vigota com 10 fixações por metro linear formadas por parafusos rosca-madeira de aço zincado, de 7 mm de diâmetro e 90 mm de comprimento; enchimento entre a vigota e a peça metálica de reforço com argamassa de cimento, confeccionada em obra, com aditivo hidrófugo, dosificação 1:3; enchimento entre reforços metálicos com betão leve LC45/50 (XC1(P); D12; S2; Cl 0,2; D1,4) fabricado em central; colocação de malha electrossoldada AR42 de aço A500 EL, derramamento e espalhamento de camada de 4 cm de betão C25/30 (XC1(P); D12; S3; Cl 0,4) fabricado em central, e betonagem com grua.
Critérios considerados na determinação do preço da unidade de obra: O preço não inclui a demolição das camadas existentes sobre a face superior das vigotas de madeira nem a limpeza e o saneamento das vigotas.
Inclui: Picagem sobre as entregas das vigotas. Marcação. Execução da canaladura de samblagem entre vigotas e reforços. Limpeza da face superior da laje. Colocação dos reforços. Fixação dos reforços com parafusos. Maciçamento das entregas dos reforços sobre o muro. Enchimento com argamassa entre as vigotas e os reforços. Enchimento entre reforços com betão leve. Colocação da malha electrossoldada com separadores homologados. Betonagem e compactação do betão. Nivelamento da camada de compressão. Cura do betão. Limpeza dos restos gerados.
Critério de medição de projecto: Superfície medida segundo documentação gráfica de Projecto.
Critério de medição de obra: Medir-se-á a superfície realmente executada segundo especificações de Projecto.

| Código | Un | Descrição | Rendimento | Preço | Importância |
|---|---|---|---|---|---|
| mt07ala300a | kg | Peça de aço EN 10025 S275JO, para reforço de vigas e vigotas de madeira na sua face superior, "LYCEA", composta por perfis laminados a quente das séries L, LD, T, redondo, quadrado, rectangular e chapa, trabalhado em oficina, acabamento com primário antioxidante. (material) | 10.833 | 4.30 | 46.58 |
| mt07rem010cj | Ud | Parafuso rosca-madeira de aço zincado com cabeça hexagonal, de 7 mm de diâmetro, 90 mm de comprimento e qualidade 5.6 segundo EN ISO 898-1. (material) | 16.667 | 0.20 | 3.33 |
| mt08aaa010a | m³ | Água. (material) | 0.011 | 1.50 | 0.02 |
| mt01arg005a | t | Areia de pedreira, para argamassa preparada em obra. (material) | 0.054 | 18.00 | 0.97 |
| mt08cem011a | kg | Cimento Portland CEM II/B-L 32,5 R, cor cinzento, em sacos, segundo NP EN 197-1. (material) | 16.126 | 0.10 | 1.61 |
| mt08adt010 | kg | Aditivo hidrófugo para impermeabilização de argamassas ou betões. (material) | 0.323 | 1.20 | 0.39 |
| mt10hes060fAIe | m³ | Betão leve LC45/50 (XC1(P); D12; S2; Cl 0,2; D1,4), fabricado em central, segundo NP EN 206. (material) | 0.065 | 229.12 | 14.89 |
| mt07ame020ddc | m² | Malha electrossoldada AR42 100x300 mm, com arames longitudinais de 4,2 mm de diâmetro e arames transversais de 4,2 mm de diâmetro, aço A500 EL. (material) | 1.100 | 2.60 | 2.86 |
| mt10haf020bgngc | m³ | Betão C25/30 (XC1(P); D12; S3; Cl 0,4), fabricado em central, segundo NP EN 206. (material) | 0.046 | 83.08 | 3.82 |
| mq09sie010 | h | Motoserra a gasolina, de 50 cm de espada e 2 kW de potência. (equipamento) | 0.174 | 3.36 | 0.58 |
| mq06bhe010 | h | Camião bomba estacionado na obra, para bombagem de betão. (equipamento) | 0.003 | 190.40 | 0.57 |
| mq06hor010 | h | Betoneira eléctrica com uma capacidade de amassadura de 160 l. (equipamento) | 0.033 | 3.45 | 0.11 |
| au00auh010 |  | Balde para grua. | 1.000 | 0.00 | 0.00 |
| au00auh040 |  | Vibrador de betão, eléctrico. | 1.000 | 0.00 | 0.00 |
| mo112 | h | Operário especializado construção. (mão de obra) | 0.297 | 21.98 | 6.53 |
| mo020 | h | Oficial de 1ª construção. (mão de obra) | 1.858 | 22.68 | 42.14 |
| mo113 | h | Operário não qualificado construção. (mão de obra) | 2.272 | 21.45 | 48.73 |
| % | % | Custos directos complementares | 2 % | 173.13 | 3.46 |
|  |  | Custos directos |  |  | 176.59 |
