# Reforço de laje de vigotas de madeira, através de conectores e betão leve

- Propriedade do ficheiro: CYPE INGENIEROS, S.A.
- Formato: FIEBDC-3/2002
- Moeda: EUR
- Custos indirectos: 3.00 %
- IVA: 23.00 %

## E Estruturas

### EM Madeira

#### EMZ Reforços

**EMZ310** m² Reforço de laje de vigotas de madeira, através de conectores e betão leve.
Reforço de laje de vigotas de madeira, através da disposição em furos de 5 conectores por m² de laje, formados por parafusos de aço galvanizado (qualidade 6.8 segundo EN ISO 898-1), de 12 mm de diâmetro e 100 mm de comprimento, com cabeça hexagonal, rosca métrica total, porcas e anilhas, fixados às vigas com resina epóxi-acrilato, livre de estireno; e 15 conectores por m² de laje, formados por parafusos de aço galvanizado (qualidade 6.8 segundo EN ISO 898-1), de 10 mm de diâmetro e 80 mm de comprimento, com cabeça hexagonal, rosca métrica total, porcas e anilhas, fixados às vigotas com resina epóxi-acrilato, livre de estireno; colocação de malha electrossoldada AR65 100x300 mm de aço A500 EL e descarga da camada de compressão de 5 cm de espessura de betão leve LC25/28 (XC1(P); D12; S2; Cl 0,4; D1,6) fabricado em central, e betonagem com grua; colocação e remoção de escoramento das vigotas.
Inclui: Implantação do sistema de cofragem. Montagem do sistema de cofragem. Limpeza e saneamento das vigas e vigotas. Implantação e realização dos furos em vigas e vigotas. Limpeza dos furos. Preparação do cartucho. Aplicação da resina nos furos. Colocação dos conectores nos furos. Colocação da malha electrossoldada com separadores homologados. Betonagem e compactação do betão. Nivelamento da camada de compressão. Cura do betão. Desmontagem do sistema de cofragem. Limpeza dos restos gerados.
Critério de medição de projecto: Superfície medida segundo documentação gráfica de Projecto.
Critério de medição de obra: Medir-se-á a superfície realmente executada segundo especificações de Projecto.

| Código | Un | Descrição | Rendimento | Preço | Importância |
|---|---|---|---|---|---|
| mt08eff040aa | m² | Painel estrutural de partículas de madeira para uso em ambiente húmido, tipo P5, segundo NP EN 312, de 2500x1250 mm e 15 mm de espessura, com bordos rectos, Euroclasse D-s2, d0 de reacção ao fogo, segundo NP EN 13501-1, classe E1 em emissão de formaldeído, segundo NP EN 13986. (material) | 1.050 | 7.52 | 7.90 |
| mt07emr111d | Ud | Prego, de 4 mm de diâmetro e 75 mm de comprimento, de aço galvanizado de alta aderência. (material) | 9.000 | 0.13 | 1.17 |
| mt50spa052b | m | Pranchão de madeira de pinho, de 20x7,2 cm. (material) | 0.040 | 6.32 | 0.25 |
| mt50spa101 | kg | Pregos de aço. (material) | 0.045 | 1.87 | 0.08 |
| mt50spa081a | Ud | Escora metálica telescópica, até 3 m de altura. (material) | 0.013 | 19.25 | 0.25 |
| mt26reh100a | Ud | Cartucho de 380 ml de resina epóxi-acrilato, livre de estireno, de dois componentes, com dosificador e boca de mistura automática, para ancoragens estruturais verticais e horizontais. (material) | 0.180 | 15.20 | 2.74 |
| mt07rem020er | Ud | Parafuso de aço galvanizado qualidade 6.8 segundo EN ISO 898-1, tipo M-12, de cabeça hexagonal e rosca métrica total segundo DIN 931 e NP EN ISO 4014, de 12 mm de diâmetro e 100 mm de comprimento, com porca e anilha, para a sua utilização, fixados com resina, como conectores em vigas e vigotas de madeira. (material) | 5.000 | 0.68 | 3.40 |
| mt07rem020dp | Ud | Parafuso de aço galvanizado qualidade 6.8 segundo EN ISO 898-1, tipo M-10, de cabeça hexagonal e rosca métrica total segundo DIN 931 e NP EN ISO 4014, de 10 mm de diâmetro e 80 mm de comprimento, com porca e anilha, para a sua utilização, fixados com resina, como conectores em vigas e vigotas de madeira. (material) | 15.000 | 0.37 | 5.55 |
| mt07ame020iic | m² | Malha electrossoldada AR65 100x300 mm, com arames longitudinais de 6,5 mm de diâmetro e arames transversais de 5,0 mm de diâmetro, aço A500 EL. (material) | 1.100 | 5.22 | 5.74 |
| mt07aco020m | Ud | Separador homologado para malha electrossoldada. (material) | 1.000 | 0.09 | 0.09 |
| mt10hes060fAEg | m³ | Betão leve LC25/28 (XC1(P); D12; S2; Cl 0,4; D1,6), fabricado em central, segundo NP EN 206. (material) | 0.053 | 169.93 | 9.01 |
| op00tal010 |  | Berbequim. | 1.000 | 0.00 | 0.00 |
| au00auh010 |  | Balde para grua. | 1.000 | 0.00 | 0.00 |
| au00auh040 |  | Vibrador de betão, eléctrico. | 1.000 | 0.00 | 0.00 |
| mo044 | h | Oficial de 1ª cofrador. (mão de obra) | 0.124 | 23.64 | 2.93 |
| mo091 | h | Ajudante de cofrador. (mão de obra) | 0.124 | 23.07 | 2.86 |
| mo020 | h | Oficial de 1ª construção. (mão de obra) | 0.616 | 22.68 | 13.97 |
| mo077 | h | Ajudante de construção. (mão de obra) | 0.616 | 22.13 | 13.63 |
| mo043 | h | Oficial de 1ª armador de ferro. (mão de obra) | 0.031 | 23.64 | 0.73 |
| mo090 | h | Ajudante de armador de ferro. (mão de obra) | 0.031 | 23.07 | 0.72 |
| mo045 | h | Oficial de 1ª estruturista, em trabalhos de betonagem. (mão de obra) | 0.524 | 23.64 | 12.39 |
| mo092 | h | Ajudante de estruturista, em trabalhos de betonagem. (mão de obra) | 0.524 | 23.07 | 12.09 |
| % | % | Custos directos complementares | 2 % | 95.50 | 1.91 |
|  |  | Custos directos |  |  | 97.41 |
