# Padieira de madeira serrada

- Propriedade do ficheiro: CYPE INGENIEROS, S.A.
- Formato: FIEBDC-3/2002
- Moeda: EUR
- Custos indirectos: 3.00 %
- IVA: 23.00 %

## F Fachadas, divisões e protecções

### FC Padieiras, lintéis e caixas de estores

#### FCM De madeira

**FCM010** m Padieira de madeira serrada.
Padieira de madeira serrada de pinho insigne (Pinus radiata), com certificado PEFC, acabamento polido, de 30x30 cm de secção e até 6 m de comprimento, para aplicações estruturais, classe resistente C16 segundo EN 338 e EN 1912 e protecção contra agentes bióticos que corresponde com a classe de penetração NP2 (3 mm nas faces laterais do alburno) segundo EN 351-1, apoiada sobre as ombreiras.
Inclui: Limpeza e preparação do plano de apoio. Marcação do nível de apoio da padieira. Colocação da padieira. Aprumo e nivelamento. Execução das uniões.
Critério de medição de projecto: Comprimento medido segundo documentação gráfica de Projecto, incluindo as entregas nos apoios.
Critério de medição de obra: Medir-se-á o comprimento realmente executado segundo especificações de Projecto, incluindo as entregas nos apoios.

| Código | Un | Descrição | Rendimento | Preço | Importância |
|---|---|---|---|---|---|
| mt07mee050uus | m³ | Madeira serrada de pinho insigne (Pinus radiata), com certificado PEFC, com acabamento polido, para padieira de 30x30 cm de secção e até 6 m de comprimento, para aplicações estruturais, classe resistente C16 segundo EN 338 e EN 1912 e protecção contra agentes bióticos que corresponde com a classe de penetração NP2 (3 mm nas faces laterais do alburno) segundo EN 351-1, trabalhada em oficina. (material) | 0.090 | 570.72 | 51.36 |
| op00cla010 |  | Pregadora pneumática. | 1.000 | 0.00 | 0.00 |
| op00cep010 |  | Plainas. | 1.000 | 0.00 | 0.00 |
| op00sie020 |  | Serra de disco fixo, para mesa de trabalho. | 1.000 | 0.00 | 0.00 |
| mo017 | h | Oficial de 1ª carpinteiro. (mão de obra) | 0.721 | 23.03 | 16.60 |
| mo058 | h | Ajudante de carpinteiro. (mão de obra) | 0.360 | 22.27 | 8.02 |
| % | % | Custos directos complementares | 2 % | 75.98 | 1.52 |
|  |  | Custos directos |  |  | 77.50 |
