# Sistema ETICS Traditerm Ceramic "GRUPO PUMA" de isolamento térmico pelo exterior de fachadas. Revestimento com peças de grés porcelânico. Colocação em camada fina

- Propriedade do ficheiro: CYPE INGENIEROS, S.A.
- Formato: FIEBDC-3/2002
- Moeda: EUR
- Custos indirectos: 3.00 %
- IVA: 23.00 %

## F Fachadas, divisões e protecções

### FS Fachadas ETICS

#### FSC Revestimento cerâmico

**FSC020** m² Sistema ETICS Traditerm Ceramic "GRUPO PUMA" de isolamento térmico pelo exterior de fachadas. Revestimento com peças de grés porcelânico. Colocação em camada fina.
Isolamento térmico pelo exterior de fachadas, de alvenaria cerâmica, de tijolo sílico-calcário ou de bloco de betão, com o sistema Traditerm Ceramic "GRUPO PUMA", com DIT nº 605, composto por: painel rígido de poliestireno expandido, Traditerm Panel EPS "GRUPO PUMA", segundo NP EN 13163, de superfície lisa e bordo lateral recto, de cor branca, de 60 mm de espessura, fixado ao suporte com argamassa Traditerm "GRUPO PUMA", aplicada manualmente e fixações mecânicas com bucha de expansão de polietileno com prego de aço Traditerm H1 Eco "GRUPO PUMA"; duas camadas de regularização, cada uma delas composta por argamassa Traditerm "GRUPO PUMA", aplicada manualmente, armada com malha de fibra de vidro, anti-álcalis, Traditerm "GRUPO PUMA", de 5x4 mm de vão de malha, de 0,6 mm de espessura e de 160 g/m² de massa superficial, intercalando entre ambas uma camada da mesma argamassa para melhorar a aderência, aplicada com palustra dentada; fixação mecânica da malha de fibra de vidro ao suporte com bucha de expansão de polietileno com prego de aço Traditerm H1 Eco "GRUPO PUMA". Revestimento com peças de grés porcelânico esmaltado, acabamento polido, de 200x200x10 mm, gama média, capacidade de absorção de água E<0,5%, grupo BIa, segundo NP EN 14411. COLOCAÇÃO: em camada fina e através de colagem dupla com cimento cola melhorado, C2 TE S2, segundo NP EN 12004, altamente deformável, com deslizamento reduzido e tempo de colocação ampliado Traditerm Ceramic "GRUPO PUMA". ENCHIMENTO DE JUNTAS: com argamassa de juntas cimentosa melhorada, com absorção de água reduzida e resistência elevada à abrasão, Morcemcolor Plus Flexible "GRUPO PUMA" tipo CG 2 W A, cor Blanco, em juntas de 3 mm de espessura. Inclusive cruzetas de PVC, perfis de arranque Traditerm "GRUPO PUMA", de alumínio, perfis para formação de pingadeiras Traditerm "GRUPO PUMA", de PVC com malha, perfis de canto Traditerm "GRUPO PUMA", de PVC com malha, pasta vedante monocomponente Pumalastic-Ms "GRUPO PUMA" e cordão de espuma de polietileno expandido de células fechadas para vedação de juntas, desperdícios e roturas.
Critérios considerados na determinação do preço da unidade de obra: O preço inclui a execução dos remates nos encontros com paramentos, revestimentos ou outros elementos assentes na sua superfície.
Inclui: Preparação da superfície suporte. Colocação da malha de arranque. Colocação do perfil de arranque. Corte e preparação do isolamento. Colocação do isolamento sobre o paramento. Lixagem de toda a superfície. Colocação dos restantes perfis. Resolução dos pontos singulares. Aplicação da argamassa base e colocação da malha de fibra de vidro na camada de regularização. Marcação dos níveis, da disposição de peças e das juntas. Corte das peças. Preparação e aplicação do material de colocação. Formação de juntas de movimento. Colocação das peças. Enchimento das juntas. Vedação de juntas. Eliminação e limpeza do material sobrante. Limpeza final da fachada.
Critério de medição de projecto: Superfície medida segundo documentação gráfica de Projecto, descontando as aberturas de superfície maior de 1 m², adicionando em alternativa a superfície da parte interior da abertura, correspondente ao desenvolvimento de ombreiras e padieiras.
Critério de medição de obra: Medir-se-á a superfície realmente executada segundo especificações de Projecto, descontando as aberturas de superfície maior de 1 m², adicionando em alternativa a superfície da parte interior da abertura, correspondente ao desenvolvimento de ombreiras e padieiras.

| Código | Un | Descrição | Rendimento | Preço | Importância |
|---|---|---|---|---|---|
| mt28mop080x | m | Perfil de arranque Traditerm "GRUPO PUMA" de alumínio, de 60 mm de largura, com pingadeira, para nivelação e suporte dos painéis isolantes dos sistemas de isolamento térmico pelo exterior sobre a linha de soco; incluindo kit de fixação para perfil. (material) | 0.170 | 5.34 | 0.91 |
| mt28mop030va | kg | Argamassa tipo GP W2, segundo EN 998-1 Traditerm "GRUPO PUMA", impermeável à água da chuva, permeável ao vapor de água e não propagador da chama, para aplicar com palustra, para aderir os painéis isolantes e como camada base, prévia amassadura com água. (material) | 13.500 | 0.76 | 10.26 |
| mt16pep010dd | m² | Painel rígido de poliestireno expandido, Traditerm Panel EPS "GRUPO PUMA", segundo NP EN 13163, de superfície lisa e bordo lateral recto, de cor branca, de 60 mm de espessura, com resistência ao envelhecimento e permeável ao vapor de água, resistência térmica 1,58 m²°C/W, condutibilidade térmica 0,038 W/(m°C), Euroclasse E de reacção ao fogo segundo NP EN 13501-1. (material) | 1.050 | 9.52 | 10.00 |
| mt16pep110x | Ud | Bucha de expansão de polietileno Traditerm H1 ECO "GRUPO PUMA", de 115 mm de comprimento, com prego de aço, para fixação de placas isolantes. (material) | 10.000 | 0.43 | 4.30 |
| mt28mop050e | m² | Malha de fibra de vidro, anti-álcalis, Traditerm "GRUPO PUMA", de 5x4 mm de vão de malha, de 0,6 mm de espessura, de 160 g/m² de massa superficial e de 1,1x50 m, para armar argamassas. (material) | 2.200 | 1.66 | 3.65 |
| mt28mop090b | m | Perfil de PVC com malha de fibra de vidro anti-álcalis, Traditerm "GRUPO PUMA", para formação de pingadeiras. (material) | 0.170 | 5.12 | 0.87 |
| mt28mop070d | m | Perfil de canto Traditerm "GRUPO PUMA" de PVC com malha, para reforço de cantos. (material) | 0.300 | 0.52 | 0.16 |
| mt09mcp007c | kg | Cimento cola melhorado, C2 TE S2, segundo NP EN 12004, altamente deformável, com deslizamento reduzido e tempo de colocação ampliado Traditerm Ceramic "GRUPO PUMA", cor branca, de dois componentes, à base de aglomerados minerais, inertes seleccionados e resinas em dispersão, para a colocação em camada fina do peças cerâmicas, em revestimentos exteriores, especialmente em fachadas. (material) | 6.500 | 2.25 | 14.63 |
| mt19abp100ecba | m² | Peças de grés porcelânico esmaltado, acabamento polido, de 200x200x10 mm, gama média, capacidade de absorção de água E<0,5%, grupo BIa, segundo NP EN 14411. (material) | 1.050 | 16.54 | 17.37 |
| mt09mcp020Aa | kg | Argamassa de juntas cimentosa melhorada, com absorção de água reduzida e resistência elevada à abrasão, Morcemcolor Plus Flexible "GRUPO PUMA", tipo CG2 W A, segundo EN 13888, cor Blanco, para juntas de 2 a 15 mm, à base de cimento de alta resistência, inertes seleccionados, aditivos especiais e pigmentos, com efeito anti-caruncho, anti-verdete e preventivo das eflorescências, hidrorrepelente, especial para enchimento de juntas de todo tipo de peças cerâmicas e pedras naturais em zonas de proliferação de microrganismos. (material) | 0.500 | 1.47 | 0.74 |
| mt18acc100a | Ud | Kit de cruzetas de PVC para garantir uma espessura das juntas entre peças de entre 1 e 20 mm, em revestimentos e pavimentos cerâmicos. (material) | 0.350 | 2.40 | 0.84 |
| mt15bas010d | m | Cordão de polietileno expandido de células fechadas, de secção circular de 20 mm de diâmetro, para o enchimento de fundo de junta. (material) | 0.170 | 0.16 | 0.03 |
| mt15igp101a | Ud | Cartucho de pasta monocomponente à base de polímeros híbridos, Pumalastic-Ms "GRUPO PUMA", de 290 cm³, com dureza Shore A aproximada de 40, segundo EN ISO 868 e alongamento na rotura >= 550%, segundo EN ISO 8339. (material) | 0.227 | 7.90 | 1.79 |
| mo054 | h | Oficial de 1ª montador de isolamentos. (mão de obra) | 0.109 | 23.31 | 2.54 |
| mo101 | h | Ajudante de montador de isolamentos. (mão de obra) | 0.109 | 22.13 | 2.41 |
| mo024 | h | Oficial de 1ª ladrilhador (azulejador). (mão de obra) | 1.530 | 22.68 | 34.70 |
| mo062 | h | Ajudante de ladrilhador (azulejador). (mão de obra) | 1.093 | 22.13 | 24.19 |
| % | % | Custos directos complementares | 2 % | 129.39 | 2.59 |
|  |  | Custos directos |  |  | 131.98 |
