# Soco para sistema ETICS CeramicSystem "BAUMIT" de isolamento térmico pelo exterior de fachadas. Revestimento com peças de grés porcelânico. Colocação em camada fina

- Propriedade do ficheiro: CYPE INGENIEROS, S.A.
- Formato: FIEBDC-3/2002
- Moeda: EUR
- Custos indirectos: 3.00 %
- IVA: 23.00 %

## F Fachadas, divisões e protecções

### FS Fachadas ETICS

#### FSC Revestimento cerâmico

**FSC046** m² Soco para sistema ETICS CeramicSystem "BAUMIT" de isolamento térmico pelo exterior de fachadas. Revestimento com peças de grés porcelânico. Colocação em camada fina.
Soco para sistema CeramicSystem "BAUMIT", com os painéis isolantes enterrados, composto por: painel rígido de poliestireno extrudido, XPS "BAUMIT", de superfície lisa e bordo lateral recto, de 60 mm de espessura e 1250x600 mm, fixado ao suporte com adesivo bicomponente com base betuminosa Bitufix 2K "BAUMIT" e fixações mecânicas com bucha de rotação S, de poliamida com parafuso de aço electrogalvanizado "BAUMIT"; camada de regularização de argamassa cola StarContact "BAUMIT", armada com malha de fibra de vidro coberta com borracha SBR, CeramicTex "BAUMIT", de 6,5x7 mm de vão de malha e de 200 g/m² de massa superficial; camada de impermeabilização através de revestimento elástico impermeabilizante monocomponente SockelSchutz Flexibel "BAUMIT", de cor cinzento claro; camada drenante com tela drenante de estrutura nodular de polietileno de alta densidade (PEAD/HDPE), com nódulos de 7,5 mm de altura, resistência à compressão 150 kN/m² segundo EN ISO 604, capacidade de drenagem 5 l/(s·m) e massa nominal 0,5 kg/m², colocada sobre o isolamento. Revestimento com peças de grés porcelânico esmaltado, acabamento polido, de 300x300x10 mm, gama média, capacidade de absorção de água E<0,5%, grupo BIa, segundo NP EN 14411. COLOCAÇÃO: em camada fina e através de colagem dupla com argamassa cola CeramicFix "BAUMIT". ENCHIMENTO DE JUNTAS: com argamassa de juntas, de alta flexibilidade, Ceramic S "BAUMIT", de cor cinzento, em juntas de 5 mm de espessura. Inclusive perfis para formação de pingadeiras TropfkantenProfil "BAUMIT", de PVC com malha, perfis de canto Flexibel "BAUMIT" e fita autocolante FugendichtBand para vedação de uniões do pré-aro da caixilharia.
Critérios considerados na determinação do preço da unidade de obra: O preço inclui a execução dos remates nos encontros com paramentos, revestimentos ou outros elementos assentes na sua superfície.
Inclui: Preparação da superfície suporte. Corte e preparação do isolamento. Colocação do isolamento sobre o paramento. Colocação da fita de vedação. Resolução dos pontos singulares. Aplicação da argamassa base e colocação da malha de fibra de vidro na camada de regularização. Aplicação do impermeabilizante. Colocação da camada drenante. Marcação dos níveis, da disposição de peças e das juntas. Corte das peças. Preparação e aplicação do material de colocação. Formação de juntas de movimento. Colocação das peças. Enchimento das juntas. Vedação de juntas. Eliminação e limpeza do material sobrante. Limpeza final da fachada. Limpeza final da fachada.
Critério de medição de projecto: Superfície medida segundo documentação gráfica de Projecto, descontando as aberturas de superfície maior de 2 m², adicionando em alternativa a superfície da parte interior da abertura, correspondente ao desenvolvimento de ombreiras e padieiras.
Critério de medição de obra: Medir-se-á a superfície realmente executada segundo especificações de Projecto, descontando as aberturas de superfície maior de 2 m², adicionando em alternativa a superfície da parte interior da abertura, correspondente ao desenvolvimento de ombreiras e padieiras.

| Código | Un | Descrição | Rendimento | Preço | Importância |
|---|---|---|---|---|---|
| mt28bau015a | l | Adesivo bicomponente com base betuminosa Bitufix 2K "BAUMIT", composto por emulsão betuminosa modificada com polímeros, poliestireno granulado e cimento, sem dissolventes, para aderir e reforçar os painéis isolantes. (material) | 6.000 | 3.47 | 20.82 |
| mt16bax010c | m² | Painel rígido de poliestireno extrudido, XPS "BAUMIT", de superfície lisa e bordo lateral recto, de 60 mm de espessura e 1250x600 mm, resistência térmica 1,82 m²°C/W, condutibilidade térmica 0,033 W/(m°C), densidade 30 kg/m³, Euroclasse E de reacção ao fogo segundo NP EN 13501-1, com código de designação XPS-EN 13164-T1-DS(TH)-CS(10/Y)300-DLT(2)5-WD(V)5-FT1. (material) | 1.100 | 18.36 | 20.20 |
| mt16bau100aa | Ud | Bucha de rotação S 115 "BAUMIT" de poliamida com parafuso de aço electrogalvanizado, de 115 mm de comprimento, para fixação de placas isolantes. (material) | 6.000 | 0.59 | 3.54 |
| mt28bau160a | m | Perfil TropfkantenProfil "BAUMIT", de PVC, com malha de fibra de vidro anti-álcalis, cor branca, para formação de pingadeiras. (material) | 0.170 | 3.56 | 0.61 |
| mt28bau130a | m | Perfil de canto Flexibel "BAUMIT", de PVC flexível, cor branca, com malha incorporada de 12,5 cm de largura a cada lado do perfil, para reforço de cantos. (material) | 0.400 | 1.93 | 0.77 |
| mt28bau010d | kg | Argamassa cola StarContact "BAUMIT", composta por cimento, ligantes orgânicos, inerte de 0,6 mm de tamanho máximo e aditivos, para aderir e reforçar os painéis isolantes, e como camada base, prévia amassadura com água. (material) | 4.500 | 1.29 | 5.81 |
| mt28bau101a | m² | Malha de fibra de vidro coberta com borracha SBR, CeramicTex "BAUMIT", de 6,5x7 mm de vão de malha, de 200 g/m² de massa superficial e de 1x50 m, com 2350 N/50 mm de resistência à tracção, para armar argamassas. (material) | 1.100 | 3.06 | 3.37 |
| mt09mab030a | kg | Argamassa cola CeramicFix "BAUMIT", composta por inertes seleccionados com granulometria até 0,6 mm de diâmetro, ligantes mistos e aditivos, para a colocação em camada fina do peças cerâmicas, em revestimentos exteriores, especialmente em fachadas. (material) | 1.500 | 1.11 | 1.67 |
| mt19abp100eeba | m² | Peças de grés porcelânico esmaltado, acabamento polido, de 300x300x10 mm, gama média, capacidade de absorção de água E<0,5%, grupo BIa, segundo NP EN 14411. (material) | 0.525 | 15.99 | 8.39 |
| mt09mab040a | kg | Argamassa de juntas, de alta flexibilidade, Ceramic S "BAUMIT", de cor cinzento, à base de cimento, ligantes orgânicos, inertes e aditivos, hidrófuga, para enchimento de juntas de revestimentos cerâmicos. (material) | 0.465 | 2.84 | 1.32 |
| mt18acc100a | Ud | Kit de cruzetas de PVC para garantir uma espessura das juntas entre peças de entre 1 e 20 mm, em revestimentos e pavimentos cerâmicos. (material) | 0.111 | 2.40 | 0.27 |
| mt28bau125a | m | Fita de selagem autoexpansiva e autoadesiva FugendichtBand "BAUMIT", de espuma de poliuretano pré-comprimida, com resistência à intempérie e impermeável à água da chuva, para junta de 2 a 6 mm de largura. (material) | 0.500 | 1.48 | 0.74 |
| mt28bau150a | kg | Revestimento elástico impermeabilizante monocomponente SockelSchutz Flexibel "BAUMIT", de cor cinzento claro, composto por cimento, inertes e aditivos, sem dissolventes, de elasticidade permanente e com resistência aos raios UV, como protecção contra à humidade por capilaridade e infiltrações de água de chuva. (material) | 0.600 | 5.45 | 3.27 |
| mt14gdo010a | m² | Tela drenante de estrutura nodular de polietileno de alta densidade (PEAD/HDPE), com nódulos de 7,5 mm de altura, resistência à compressão 150 kN/m² segundo EN ISO 604, capacidade de drenagem 5 l/(s·m) e massa nominal 0,5 kg/m². (material) | 0.200 | 2.09 | 0.42 |
| op00tal020 |  | Berbequim com misturador. | 1.000 | 0.00 | 0.00 |
| mo054 | h | Oficial de 1ª montador de isolamentos. (mão de obra) | 0.109 | 23.31 | 2.54 |
| mo101 | h | Ajudante de montador de isolamentos. (mão de obra) | 0.109 | 22.13 | 2.41 |
| mo039 | h | Oficial de 1ª rebocador. (mão de obra) | 0.841 | 22.68 | 19.07 |
| mo079 | h | Ajudante de rebocador. (mão de obra) | 0.841 | 22.13 | 18.61 |
| mo032 | h | Oficial de 1ª aplicador de produtos impermeabilizantes. (mão de obra) | 0.109 | 22.68 | 2.47 |
| mo070 | h | Ajudante de aplicador de produtos impermeabilizantes. (mão de obra) | 0.109 | 22.13 | 2.41 |
| % | % | Custos directos complementares | 2 % | 118.71 | 2.37 |
|  |  | Custos directos |  |  | 121.08 |
