# Sistema ETICS "BAUMIT" de isolamento térmico pelo exterior de fachadas

- Propriedade do ficheiro: CYPE INGENIEROS, S.A.
- Formato: FIEBDC-3/2002
- Moeda: EUR
- Custos indirectos: 3.00 %
- IVA: 23.00 %

## F Fachadas, divisões e protecções

### FS Fachadas ETICS

#### FSM Revestimento contínuo mineral ou sintético

**FSM040** m² Sistema ETICS "BAUMIT" de isolamento térmico pelo exterior de fachadas.
Isolamento térmico pelo exterior de fachadas, com o sistema OpenSystem "BAUMIT", com ETA 09/0256, composto por: painel rígido de poliestireno expandido, OpenAir "BAUMIT", de 60 mm de espessura e 1000x500 mm, com revestimento reflector de cor branca, fixado ao suporte com argamassa cola OpenContact "BAUMIT", de cor branca, aplicada manualmente e fixações mecânicas com bucha de expansão de fibra de vidro reforçada com poliamida, StarTrack Orange "BAUMIT"; camada de regularização de argamassa cola OpenContact "BAUMIT", de cor branca, aplicada manualmente, armada com malha de fibra de vidro anti-álcalis, StarTex 145 "BAUMIT", de 4x4 mm de vão de malha, de 145 g/m² de massa superficial e 0,5 mm de espessura; camada de acabamento de revestimento hidrófugo, NanoporTop "BAUMIT", de cor branca, acabamento Kratz 1,5, sobre uma demão de primário, UniPrimer "BAUMIT", de cor branca. Inclusive perfis de arranque SockelProfil "BAUMIT" de alumínio, perfis para formação de pingadeiras TropfkantenProfil "BAUMIT", de PVC com malha, perfis de canto Flexibel "BAUMIT" e fita autocolante FugendichtBand para vedação de uniões do pré-aro da caixilharia.
Critérios considerados na determinação do preço da unidade de obra: O preço inclui a execução dos remates nos encontros com paramentos, revestimentos ou outros elementos assentes na sua superfície.
Inclui: Preparação da superfície suporte. Colocação do perfil de arranque. Colocação das ancoragens. Corte e preparação do isolamento. Colocação do isolamento sobre o paramento. Lixagem de toda a superfície. Colocação da fita de vedação. Colocação dos restantes perfis. Resolução dos pontos singulares. Aplicação da argamassa base e colocação da malha de fibra de vidro na camada de regularização. Formação de juntas. Aplicação da camada de acabamento.
Critério de medição de projecto: Superfície medida segundo documentação gráfica de Projecto, descontando as aberturas de superfície maior de 2 m², adicionando em alternativa a superfície da parte interior da abertura, correspondente ao desenvolvimento de ombreiras e padieiras.
Critério de medição de obra: Medir-se-á a superfície realmente executada segundo especificações de Projecto, descontando as aberturas de superfície maior de 2 m², adicionando em alternativa a superfície da parte interior da abertura, correspondente ao desenvolvimento de ombreiras e padieiras.

| Código | Un | Descrição | Rendimento | Preço | Importância |
|---|---|---|---|---|---|
| mt28bau115c | m | Perfil de arranque SockelProfil "BAUMIT", de alumínio, em "U", de 60 mm de largura, com pingadeira, para nivelação e suporte dos painéis isolantes dos sistemas de isolamento térmico pelo exterior sobre a linha de soco; incluindo kit de fixação para perfil. (material) | 0.170 | 3.87 | 0.66 |
| mt28bau060a | kg | Argamassa cola OpenContact "BAUMIT", de cor branca, composta por cimento branco, ligantes orgânicos, fibras, inerte de 0,6 mm de tamanho máximo e aditivos, permeável ao vapor de água, com resistência aos sais, para aplicar com palustra, para aderir e reforçar os painéis isolantes, e como camada base, prévia amassadura com água. (material) | 9.500 | 1.21 | 11.50 |
| mt16bau040b | m² | Painel rígido de poliestireno expandido, OpenAir "BAUMIT", de 60 mm de espessura e 1000x500 mm, com revestimento reflector de cor branca, resistência térmica 1,94 m²°C/W, condutibilidade térmica 0,031 W/(m°C), densidade 15 kg/m³, Euroclasse E de reacção ao fogo segundo NP EN 13501-1. (material) | 1.100 | 14.95 | 16.45 |
| mt16bau120g | Ud | Bucha de expansão de fibra de vidro reforçada com poliamida, StarTrack Orange "BAUMIT", de 88 mm de comprimento, com aro de estanquidade e prego de polipropileno, para fixação de placas isolantes. (material) | 6.000 | 0.95 | 5.70 |
| mt28bau160a | m | Perfil TropfkantenProfil "BAUMIT", de PVC, com malha de fibra de vidro anti-álcalis, cor branca, para formação de pingadeiras. (material) | 0.170 | 3.56 | 0.61 |
| mt28bau130a | m | Perfil de canto Flexibel "BAUMIT", de PVC flexível, cor branca, com malha incorporada de 12,5 cm de largura a cada lado do perfil, para reforço de cantos. (material) | 0.400 | 1.93 | 0.77 |
| mt28bau100a | m² | Malha de fibra de vidro anti-álcalis, StarTex 145 "BAUMIT", de 4x4 mm de vão de malha, de 145 g/m² de massa superficial, 0,5 mm de espessura e de 0,1x50 m, com 2000 N/50 mm de resistência à tracção, para armar argamassas. (material) | 1.100 | 1.59 | 1.75 |
| mt28bau110a | kg | Primário, UniPrimer "BAUMIT", de cor branca, composto por ligantes orgânicos, aditivos com conteúdo em silicone e substâncias minerais de enchimento em dispersão aquosa, impermeável à água da chuva e permeável ao vapor de água; para aplicar com trincha, rolo ou pistola. (material) | 0.225 | 3.77 | 0.85 |
| mt28bau070c | kg | Revestimento hidrófugo, NanoporTop "BAUMIT", de cor branca, acabamento Kratz 1,5, composto por ligantes orgânicos, substâncias minerais de enchimento, silicatos, pigmentos brancos e de cor, microfibras, aditivos e água, sem cimento, com um tamanho máximo de partícula de 1,5 mm, fotocatalítico, descontaminante e auto-limpável, com resistência à intempérie e com alto nível de difusão de vapor de água e CO2, para aplicar com palustra. (material) | 2.500 | 4.22 | 10.55 |
| mt28bau125a | m | Fita de selagem autoexpansiva e autoadesiva FugendichtBand "BAUMIT", de espuma de poliuretano pré-comprimida, com resistência à intempérie e impermeável à água da chuva, para junta de 2 a 6 mm de largura. (material) | 0.500 | 1.48 | 0.74 |
| op00tal020 |  | Berbequim com misturador. | 1.000 | 0.00 | 0.00 |
| mo054 | h | Oficial de 1ª montador de isolamentos. (mão de obra) | 0.109 | 23.31 | 2.54 |
| mo101 | h | Ajudante de montador de isolamentos. (mão de obra) | 0.109 | 22.13 | 2.41 |
| mo039 | h | Oficial de 1ª rebocador. (mão de obra) | 1.027 | 22.68 | 23.29 |
| mo079 | h | Ajudante de rebocador. (mão de obra) | 1.027 | 22.13 | 22.73 |
| % | % | Custos directos complementares | 2 % | 100.55 | 2.01 |
|  |  | Custos directos |  |  | 102.56 |
