# Sistema de aquecimento e arrefecimento por tecto radiante, com tecto falso contínuo

- Propriedade do ficheiro: CYPE INGENIEROS, S.A.
- Formato: FIEBDC-3/2002
- Moeda: EUR
- Custos indirectos: 3.00 %
- IVA: 23.00 %

## I Instalações

### IC Aquecimento, arrefecimento, climatização e A.Q.S.

#### ICE Emissores a água para aquecimento e arrefecimento

**ICE019** m² Sistema de aquecimento e arrefecimento por tecto radiante, com tecto falso contínuo.
Sistema de aquecimento e arrefecimento por tecto radiante, composto por painéis refrigerantes, de gesso laminado, para tecto falso contínuo, de 2000x1200 mm e 15 mm de espessura, com circuitos integrados de tubo de polietileno reticulado (PE-X) com barreira de oxigénio, de 9,9 mm de diâmetro e 1,1 mm de espessura e tubagem (desde o colector até o tê de distribuição) formada por tubo de polietileno reticulado (PE-Xa) com barreira de oxigénio e camada de protecção de polietileno (PE) modificado, de 20 mm de diâmetro exterior e 2 mm de espessura; suspenso da laje com estrutura metálica. Totalmente montado, ligado e testado.
Critérios considerados na determinação do preço da unidade de obra: O preço não inclui a estrutura suporte.
Inclui: Aparafusamento e colocação das placas. Tratamento de juntas. Marcação do traçado da tubagem. Colocação e fixação da tubagem. Realização de ensaios.
Critério de medição de projecto: Superfície útil, medida segundo documentação gráfica de Projecto.
Critério de medição de obra: Medir-se-á a superfície realmente executada segundo especificações de Projecto.

| Código | Un | Descrição | Rendimento | Preço | Importância |
|---|---|---|---|---|---|
| mt38etu108a | Ud | Tê de latão, de 20x9,9x20 mm, sistema de união Quick and Easy, inclusive anéis. (material) | 1.000 | 14.46 | 14.46 |
| mo004 | h | Oficial de 1ª instalador de aquecimento. (mão de obra) | 0.109 | 23.31 | 2.54 |
| mo103 | h | Ajudante de instalador de aquecimento. (mão de obra) | 0.054 | 22.09 | 1.19 |
| % | % | Custos directos complementares | 2 % | 18.19 | 0.36 |
|  |  | Custos directos |  |  | 18.55 |
