# Tubagem para ramal de introdução de água potável, enterrada

- Propriedade do ficheiro: CYPE INGENIEROS, S.A.
- Formato: FIEBDC-3/2002
- Moeda: EUR
- Custos indirectos: 3.00 %
- IVA: 23.00 %

## I Instalações

### IF Abastecimento de água

#### IFB Ramais de introdução

**IFB006** m Tubagem para ramal de introdução de água potável, enterrada.
Tubagem para ramal de introdução de água potável, enterrada, formada por tubagem para refrigeração e água fria, de 68 mm de diâmetro, composta por tubo de polietileno de alta densidade (PEAD/HDPE) de 25 mm de diâmetro e 2,3 mm de espessura, pressão máxima de trabalho 16 bar, temperatura máxima de trabalho 95°C, pré-isolado termicamente com espuma de polietileno reticulado (PE-X) e protegido mecanicamente com tubo corrugado de polietileno de alta densidade (PEAD/HDPE), colocado sobre leito de areia de 10 cm de espessura, no fundo da vala previamente escavada, devidamente compactada e nivelada através de equipamento manual com apiloador (saltitão) de condução manual, enchimento lateral compactando até metade do diâmetro do tubo e posterior enchimento com a mesma areia até 10 cm por cima da geratriz superior do tubo. Inclusive acessórios e peças especiais.
Critérios considerados na determinação do preço da unidade de obra: O preço não inclui a escavação nem o enchimento do tardoz.
Inclui: Marcação. Eliminação das terras soltas do fundo da escavação. Descarga da areia no fundo da vala. Colocação da tubagem. Execução do enchimento envolvente. Realização de ensaios.
Critério de medição de projecto: Comprimento medido segundo documentação gráfica de Projecto.
Critério de medição de obra: Medir-se-á o comprimento realmente executado segundo especificações de Projecto.

| Código | Un | Descrição | Rendimento | Preço | Importância |
|---|---|---|---|---|---|
| mt01ara010a | m³ | Areia com granulometria de 0 a 5 mm de diâmetro, limpa. (material) | 0.090 | 14.30 | 1.29 |
| mt37scu070aa | m | Tubagem para refrigeração e água fria, de 68 mm de diâmetro, composta por tubo de polietileno de alta densidade (PEAD/HDPE) de 25 mm de diâmetro e 2,3 mm de espessura, pressão máxima de trabalho 16 bar, temperatura máxima de trabalho 95°C, pré-isolado termicamente com espuma de polietileno reticulado (PE-X) e protegido mecanicamente com tubo corrugado de polietileno de alta densidade (PEAD/HDPE). (material) | 1.000 | 29.74 | 29.74 |
| mt37scu140a | Ud | Acessórios de união e kits de isolamento para tubagem, de 25 mm de diâmetro. (material) | 0.100 | 29.74 | 2.97 |
| mo020 | h | Oficial de 1ª construção. (mão de obra) | 0.013 | 22.68 | 0.29 |
| mo113 | h | Operário não qualificado construção. (mão de obra) | 0.013 | 21.45 | 0.28 |
| mo008 | h | Oficial de 1ª canalizador. (mão de obra) | 0.043 | 23.31 | 1.00 |
| mo107 | h | Ajudante de canalizador. (mão de obra) | 0.043 | 22.09 | 0.95 |
| % | % | Custos directos complementares | 2 % | 36.52 | 0.73 |
|  |  | Custos directos |  |  | 37.25 |
