# Central de detecção automática de incêndios, convencional

- Propriedade do ficheiro: CYPE INGENIEROS, S.A.
- Formato: FIEBDC-3/2002
- Moeda: EUR
- Custos indirectos: 3.00 %
- IVA: 23.00 %

## I Instalações

### IO Contra incêndios

#### IOD Detecção e alarme

**IOD001** Ud Central de detecção automática de incêndios, convencional.
Central de detecção automática de incêndios, com 20 zonas de detecção, com caixa metálica com porta envidraçada e fechadura de segurança, com módulo de alimentação, rectificador de corrente e carregador de bateria, módulo de controlo com indicador de alarme e avaria e comutador de corte de zonas. Inclusive baterias.
Inclui: Marcação. Fixação ao paramento. Colocação das baterias. Montagem, ligação e verificação do seu correcto funcionamento.
Critério de medição de projecto: Número de unidades previstas, segundo documentação gráfica de Projecto.
Critério de medição de obra: Medir-se-á o número de unidades realmente executadas segundo especificações de Projecto.

| Código | Un | Descrição | Rendimento | Preço | Importância |
|---|---|---|---|---|---|
| mt41dce010i | Ud | Central de detecção automática de incêndios, com 20 zonas de detecção, com caixa metálica com porta envidraçada e fechadura de segurança, com módulo de alimentação, rectificador de corrente e carregador de bateria, módulo de controlo com indicador de alarme e avaria e comutador de corte de zonas. (material) | 1.000 | 1322.15 | 1322.15 |
| mt41rte030d | Ud | Bateria de 12 V e 7 Ah. (material) | 2.000 | 24.25 | 48.50 |
| mo006 | h | Oficial de 1ª instalador de redes e equipamentos de detecção e segurança. (mão de obra) | 5.367 | 23.31 | 125.10 |
| mo105 | h | Ajudante de instalador de redes e equipamentos de detecção e segurança. (mão de obra) | 5.367 | 22.09 | 118.56 |
| % | % | Custos directos complementares | 2 % | 1614.31 | 32.29 |
|  |  | Custos directos |  |  | 1646.60 |
