# Conduta circular de chapa de aço galvanizado

- Propriedade do ficheiro: CYPE INGENIEROS, S.A.
- Formato: FIEBDC-3/2002
- Moeda: EUR
- Custos indirectos: 3.00 %
- IVA: 23.00 %

## I Instalações

### IV Ventilação

#### IVV Condutas de admissão e extracção para ventilação

**IVV020** m Conduta circular de chapa de aço galvanizado.
Conduta circular de ventilação, formada por tubo de chapa de aço galvanizado de parede simples lisa, auto-conectável macho-fêmea, de 200 mm de diâmetro e 0,6 mm de espessura da chapa, colocada em posição horizontal. Inclusive material auxiliar para montagem e fixação, acessórios e peças especiais.
Critérios considerados na determinação do preço da unidade de obra: O preço não inclui as comportas de regulação, as comportas corta-fogo, as grelhas nem os difusores.
Inclui: Marcação do traçado da conduta e da localização dos elementos de fixação. Colocação de tubos, acessórios e peças especiais. Fixação do material auxiliar para montagem e fixação à obra. Montagem, ligação e verificação do seu correcto funcionamento. Realização de ensaios.
Critério de medição de projecto: Comprimento projectado, segundo documentação gráfica de Projecto, medido entre os eixos dos elementos ou dos pontos a ligar, sem descontar as peças especiais.
Critério de medição de obra: Medir-se-á o comprimento realmente executado segundo especificações de Projecto.

| Código | Un | Descrição | Rendimento | Preço | Importância |
|---|---|---|---|---|---|
| mt42cvg410f | Ud | Material auxiliar para montagem e fixação das condutas de chapa de aço galvanizado de parede simples lisa, de 200 mm de diâmetro. (material) | 1.000 | 0.47 | 0.47 |
| mt42cvg010pd | m | Tubo de chapa de aço galvanizado de parede simples lisa, auto-conectável macho-fêmea, de 200 mm de diâmetro e 0,6 mm de espessura da chapa, fornecido em tramos de 1 m, com o preço incrementado em 15% relativamente a acessórios e peças especiais. (material) | 1.000 | 10.87 | 10.87 |
| op00ato010 |  | Aparafusadora. | 1.000 | 0.00 | 0.00 |
| op00mar010 |  | Martelo. | 1.000 | 0.00 | 0.00 |
| op00tal010 |  | Berbequim. | 1.000 | 0.00 | 0.00 |
| mo013 | h | Oficial de 1ª montador de condutas de chapa metálica. (mão de obra) | 0.267 | 23.31 | 6.22 |
| mo084 | h | Ajudante de montador de condutas de chapa metálica. (mão de obra) | 0.134 | 22.13 | 2.97 |
| % | % | Custos directos complementares | 2 % | 20.53 | 0.41 |
|  |  | Custos directos |  |  | 20.94 |
