# Janela para telhado "VELUX"

- Propriedade do ficheiro: CYPE INGENIEROS, S.A.
- Formato: FIEBDC-3/2002
- Moeda: EUR
- Custos indirectos: 3.00 %
- IVA: 23.00 %

## L Vãos

### LC Caixilharias

#### LCN Janelas para telhados

**LCN012** Ud Janela para telhado "VELUX".
Janela de cobertura, modelo GGL CK01 2070 "VELUX", com abertura giratória de accionamento manual através de barra de manobra, de 55x70 cm, executada em madeira lamelada de pinho nórdico com tratamento fungicida, acabamento pintado, cor branca, com tinta acrílica em base aquosa resistente aos raios UV, com vidro duplo Laminado (70) (vidro interior laminado de 3+3 mm com película de baixa emissividade térmica, câmara de ar preenchida com gás árgon de 15 mm, vidro exterior temperado de 4 mm com película de baixa emissividade térmica e separador de aço inoxidável), em telhado de perfil ondulado de telha, fibrocimento ou materiais similares, com pendentes de 15° a 90°, com aro de estanquidade de alumínio, modelo EDW CK01 0000, com persiana exterior de accionamento eléctrico, modelo SML CK01 e unidade de controlo individual, modelo KUX 110, para accionamento à distância de acessórios de janelas de cobertura, com comando à distância unidireccional por radiofrequência.
Inclui: Marcação. Disposição, aprumo e nivelamento do aro. Aparafusamento dos elementos de fixação do aro. Vedação de juntas perimetrais. Colocação de guarnições. Colocação de acessórios.
Critério de medição de projecto: Número de unidades previstas, segundo documentação gráfica de Projecto.
Critério de medição de obra: Medir-se-á o número de unidades realmente executadas segundo especificações de Projecto.

| Código | Un | Descrição | Rendimento | Preço | Importância |
|---|---|---|---|---|---|
| mt22vtg012aaa | Ud | Janela de cobertura, modelo GGL CK01 2070 "VELUX", com abertura giratória de accionamento manual através de barra de manobra, de 55x70 cm, executada em madeira lamelada de pinho nórdico com tratamento fungicida, acabamento pintado, cor branca, com tinta acrílica em base aquosa resistente aos raios UV, com vidro duplo Laminado (70) (vidro interior laminado de 3+3 mm com película de baixa emissividade térmica, câmara de ar preenchida com gás árgon de 15 mm, vidro exterior temperado de 4 mm com película de baixa emissividade térmica e separador de aço inoxidável), aleta de ventilação com filtro de ar, aro e folha com dupla junta hermética e dobradiça de fricção de aço cromado. (material) | 1.000 | 324.00 | 324.00 |
| mt22vtw100ca | Ud | Pré-aro de aço galvanizado com isolamento de espuma de poliuretano, calha superior de drenagem e lâmina impermeável perimetral BFX 1000, para janela de cobertura, modelo BDX 2000 CK01 "VELUX", de 55x70 cm, para telhado com pendente superior a 15°. (material) | 1.000 | 62.00 | 62.00 |
| mt22vtw010caa | Ud | Aro de estanquidade de alumínio para janela de cobertura, modelo EDW CK01 0000 "VELUX", de 55x70 cm, cor cinzento, para telhado de perfil ondulado de telha, fibrocimento ou materiais similares com pendente superior a 15°. (material) | 1.000 | 96.00 | 96.00 |
| mt22vtw020da | Ud | Persiana exterior de accionamento eléctrico, modelo SML CK01 "VELUX", para janela de cobertura de 55x70 cm. (material) | 1.000 | 371.00 | 371.00 |
| mt22vtw090b | Ud | Unidade de controlo individual, modelo KUX 110 "VELUX", para accionamento à distância de um acessório de janela de cobertura, com comando à distância unidireccional por radiofrequência. (material) | 1.000 | 116.00 | 116.00 |
| op00cla010 |  | Pregadora pneumática. | 1.000 | 0.00 | 0.00 |
| op00cep010 |  | Plainas. | 1.000 | 0.00 | 0.00 |
| op00ato010 |  | Aparafusadora. | 1.000 | 0.00 | 0.00 |
| mo011 | h | Oficial de 1ª montador. (mão de obra) | 3.107 | 23.31 | 72.42 |
| mo080 | h | Ajudante de montador. (mão de obra) | 1.093 | 22.13 | 24.19 |
| mo003 | h | Oficial de 1ª electricista. (mão de obra) | 0.230 | 23.31 | 5.36 |
| % | % | Custos directos complementares | 2 % | 1070.97 | 21.42 |
|  |  | Custos directos |  |  | 1092.39 |
