# Porta de entrada do edifício, de alumínio, "CORTIZO"

- Propriedade do ficheiro: CYPE INGENIEROS, S.A.
- Formato: FIEBDC-3/2002
- Moeda: EUR
- Custos indirectos: 3.00 %
- IVA: 23.00 %

## L Vãos

### LC Caixilharias

#### LCY Sistemas de alumínio

**LCY015** Ud Porta de entrada do edifício, de alumínio, "CORTIZO".
Porta de alumínio, série Millennium 2000 "CORTIZO", com ruptura de ponte térmica, uma folha de batente, com abertura para o interior, dimensões 400x2600 mm, acabamento lacado cor branca, com o selo QUALICOAT, que garante a espessura e a qualidade do processo de lacagem, composta de folha de 45 mm e aro de 45 mm, bites, rebaixo, juntas de estanquidade de EPDM, puxador e ferragens, segundo NP EN 14351-1; coeficiente de transmissão térmica do aro: Uh,m = desde 5,7 W/(m²°C); espessura máxima do envidraçado: 30 mm, com classificação à permeabilidade ao ar pendente de classificar, segundo EN 12207, classificação à estanquidade à água pendente de classificar, segundo EN 12208, e classificação à resistência à carga do vento pendente de classificar, segundo EN 12210, sem pré-aro. Inclusive ganchos para a fixação da caixilharia, vedante adesivo e silicone neutro para vedação perimetral das juntas exterior e interior, entre a caixilharia e a obra. TSAC.
Critérios considerados na determinação do preço da unidade de obra: O preço não inclui o assentamento da caixilharia.
Inclui: Ajuste final das folhas. Vedação perimetral da junta entre a caixilharia exterior e o paramento.
Critério de medição de projecto: Número de unidades previstas, segundo documentação gráfica de Projecto.
Critério de medição de obra: Medir-se-á o número de unidades realmente executadas segundo especificações de Projecto.

| Código | Un | Descrição | Rendimento | Preço | Importância |
|---|---|---|---|---|---|
| mt25pec010aga | Ud | Porta de alumínio, série Millennium 2000 "CORTIZO", com ruptura de ponte térmica, uma folha de batente, com abertura para o interior, dimensões 400x2600 mm, acabamento lacado cor branca, com o selo QUALICOAT, que garante a espessura e a qualidade do processo de lacagem, composta de folha de 45 mm e aro de 45 mm, bites, rebaixo, juntas de estanquidade de EPDM, puxador e ferragens, segundo NP EN 14351-1; coeficiente de transmissão térmica do aro: Uh,m = desde 5,7 W/(m²°C); espessura máxima do envidraçado: 30 mm, com classificação à permeabilidade ao ar pendente de classificar, segundo EN 12207, classificação à estanquidade à água pendente de classificar, segundo EN 12208, e classificação à resistência à carga do vento pendente de classificar, segundo EN 12210. TSAC. (material) | 1.000 | 512.82 | 512.82 |
| mt22www010a | Ud | Cartucho de 290 ml de vedante adesivo monocomponente, neutro, súper elástico, à base de polímero MS, cor branco, com resistência à intempérie e aos raios UV e alongamento até à rotura 750%. (material) | 1.020 | 5.29 | 5.40 |
| mt22www050a | Ud | Cartucho de 300 ml de silicone neutro oxímico, de elasticidade permanente e cura rápida, cor branca, intervalo de temperatura de trabalho de -60 a 150°C, com resistência aos raios UV, dureza Shore A aproximada de 22, segundo EN ISO 868 e alongamento na rotura >= 800%, segundo EN ISO 8339. (material) | 0.480 | 4.73 | 2.27 |
| op00ato010 |  | Aparafusadora. | 1.000 | 0.00 | 0.00 |
| mo018 | h | Oficial de 1ª serralheiro. (mão de obra) | 1.595 | 22.98 | 36.65 |
| mo059 | h | Ajudante de serralheiro. (mão de obra) | 1.143 | 22.20 | 25.37 |
| % | % | Custos directos complementares | 2 % | 582.51 | 11.65 |
|  |  | Custos directos |  |  | 594.16 |
