# Isolamento térmico sob laje, com poliestireno expandido

- Propriedade do ficheiro: CYPE INGENIEROS, S.A.
- Formato: FIEBDC-3/2002
- Moeda: EUR
- Custos indirectos: 3.00 %
- IVA: 23.00 %

## N Isolamentos e impermeabilizações

### NA Isolamentos térmicos

#### NAD Lajes

**NAD030** m² Isolamento térmico sob laje, com poliestireno expandido.
Isolamento térmico sob laje, com painel rígido de poliestireno expandido, de superfície lisa e bordo lateral recto, de 15 mm de espessura, resistência térmica 0,45 m²°C/W, condutibilidade térmica 0,032 W/(m°C). Colocação em obra: topo a topo, com fixações mecânicas.
Inclui: Limpeza e preparação da superfície suporte. Implantação e corte do isolamento. Colocação do isolamento. Fixação do isolamento.
Critério de medição de projecto: Superfície medida segundo documentação gráfica de Projecto.
Critério de medição de obra: Medir-se-á a superfície realmente executada segundo especificações de Projecto.

| Código | Un | Descrição | Rendimento | Preço | Importância |
|---|---|---|---|---|---|
| mt16pel010adbh | m² | Painel rígido de poliestireno expandido, segundo NP EN 13163, de superfície lisa e bordo lateral recto, de 15 mm de espessura, resistência térmica 0,45 m²°C/W, condutibilidade térmica 0,032 W/(m°C), Euroclasse E de reacção ao fogo segundo NP EN 13501-1, com código de designação EPS-EN 13163-L3-W3-T2-S5-P10-BS100-DS(N)2-CS(10)60. (material) | 1.050 | 1.94 | 2.04 |
| mt16aaa021a | Ud | Bucha de expansão e prego de polipropileno, com aro de estanquidade, para fixação mecânica de painéis isolantes. (material) | 9.000 | 0.08 | 0.72 |
| mo054 | h | Oficial de 1ª montador de isolamentos. (mão de obra) | 0.131 | 23.31 | 3.05 |
| mo101 | h | Ajudante de montador de isolamentos. (mão de obra) | 0.131 | 22.13 | 2.90 |
| % | % | Custos directos complementares | 2 % | 8.71 | 0.17 |
|  |  | Custos directos |  |  | 8.88 |
