# Isolamento térmico pelo interior de coberturas inclinadas de estrutura de madeira, sobre espaço habitável. Sistema Vario "ISOVER"

- Propriedade do ficheiro: CYPE INGENIEROS, S.A.
- Formato: FIEBDC-3/2002
- Moeda: EUR
- Custos indirectos: 3.00 %
- IVA: 23.00 %

## N Isolamentos e impermeabilizações

### NA Isolamentos térmicos

#### NAN Coberturas inclinadas

**NAN220** m² Isolamento térmico pelo interior de coberturas inclinadas de estrutura de madeira, sobre espaço habitável. Sistema Vario "ISOVER".
Isolamento térmico pelo interior de coberturas inclinadas de estrutura de madeira, sobre espaço habitável, com uma primeira camada de painel semi-rígido de lã mineral, Geowall 37 "ISOVER", segundo EN 13162, não revestido, de 60 mm de espessura, resistência térmica 1,62 m²°C/W, condutibilidade térmica 0,037 W/(m°C) e uma segunda camada de painel semi-rígido de lã mineral, Geowall 37 "ISOVER", segundo EN 13162, não revestido, de 120 mm de espessura, resistência térmica 3,24 m²°C/W, condutibilidade térmica 0,037 W/(m°C). Inclusive membrana de difusão variável de poliamida, com armadura de polipropileno, Vario KM Duplex UV "ISOVER", formada por um filme de poliamida com um véu não tecido no seu dorso, de 200 µm de espessura, fita autocolante Vario KB1 "ISOVER", para vedação de juntas e cartucho de vedante para juntas, Vario Double Fit "ISOVER", de 350 ml, para a estanquidade periférica de barreiras de vapor.
Inclui: Corte e preparação do isolamento. Colocação do isolamento. Colocação da lâmina para o controlo do vapor. Colocação da fita adesiva. Aplicação do adesivo de selagem.
Critério de medição de projecto: Superfície medida segundo documentação gráfica de Projecto.
Critério de medição de obra: Medir-se-á a superfície realmente executada segundo especificações de Projecto.

| Código | Un | Descrição | Rendimento | Preço | Importância |
|---|---|---|---|---|---|
| mt16lri010do | m² | Painel semi-rígido de lã mineral, Geowall 37 "ISOVER", segundo EN 13162, não revestido, de 60 mm de espessura, resistência térmica 1,62 m²°C/W, condutibilidade térmica 0,037 W/(m°C), coeficiente de absorção sonora médio 0,8 para uma frequência de 500 Hz e Euroclasse A1 de reacção ao fogo segundo NP EN 13501-1. (material) | 1.050 | 4.50 | 4.73 |
| mt16lri010ho | m² | Painel semi-rígido de lã mineral, Geowall 37 "ISOVER", segundo EN 13162, não revestido, de 120 mm de espessura, resistência térmica 3,24 m²°C/W, condutibilidade térmica 0,037 W/(m°C), coeficiente de absorção sonora médio 1 para uma frequência de 500 Hz e Euroclasse A1 de reacção ao fogo segundo NP EN 13501-1. (material) | 1.050 | 10.60 | 11.13 |
| mt15qso010a | m² | Membrana de difusão variável de poliamida, com armadura de polipropileno, Vario KM Duplex UV "ISOVER", de 0,2 mm de espessura, de 0,3 a 5 m de espessura de ar equivalente face à difusão de vapor de água, segundo NP EN 1931, Euroclasse E de reacção ao fogo segundo NP EN 13501-1; fornecida em rolos de 1,50x50 m. (material) | 1.100 | 3.90 | 4.29 |
| mt15qso030a | m | Fita autocolante Vario KB1 "ISOVER", para vedação de juntas. (material) | 1.100 | 1.20 | 1.32 |
| mt15qso020a | Ud | Cartucho de vedante para juntas, Vario Double Fit "ISOVER", de 350 ml, para a estanquidade periférica de barreiras de vapor. (material) | 0.060 | 10.15 | 0.61 |
| mo054 | h | Oficial de 1ª montador de isolamentos. (mão de obra) | 0.240 | 23.31 | 5.59 |
| mo101 | h | Ajudante de montador de isolamentos. (mão de obra) | 0.268 | 22.13 | 5.93 |
| % | % | Custos directos complementares | 2 % | 33.60 | 0.67 |
|  |  | Custos directos |  |  | 34.27 |
