# Remate lateral de cobertura com perfil

- Propriedade do ficheiro: CYPE INGENIEROS, S.A.
- Formato: FIEBDC-3/2002
- Moeda: EUR
- Custos indirectos: 3.00 %
- IVA: 23.00 %

## Q Coberturas

### QR Remates

#### QRB Remate lateral

**QRB010** m Remate lateral de cobertura com perfil.
Remate lateral de cobertura com perfil de remate inferior de aço inoxidável AISI 304, de 15 mm de altura, com perfurações trapezoidais para a sua fixação e pingadeira. Inclusive cimento cola, peças especiais e silicone neutro.
Inclui: Limpeza e preparação da superfície. Marcação. Corte, colocação e fixação do perfil.
Critério de medição de projecto: Comprimento medido segundo documentação gráfica de Projecto.
Critério de medição de obra: Medir-se-á o comprimento realmente executado segundo especificações de Projecto.

| Código | Un | Descrição | Rendimento | Preço | Importância |
|---|---|---|---|---|---|
| mt09mcr021m | kg | Cimento cola melhorado, C2, segundo NP EN 12004, cor cinzento. (material) | 0.180 | 0.41 | 0.07 |
| mt20pcs130jal2 | m | Perfil de remate inferior de aço inoxidável AISI 304, de 15 mm de altura, com perfurações trapezoidais para a sua fixação e pingadeira, fornecido em barras de 2,5 m de comprimento. (material) | 1.100 | 32.95 | 36.25 |
| mt15sja100 | Ud | Cartucho de pasta de silicone neutro. (material) | 0.010 | 3.13 | 0.03 |
| mo020 | h | Oficial de 1ª construção. (mão de obra) | 0.164 | 22.68 | 3.72 |
| mo113 | h | Operário não qualificado construção. (mão de obra) | 0.164 | 21.45 | 3.52 |
| % | % | Custos directos complementares | 2 % | 43.59 | 0.87 |
|  |  | Custos directos |  |  | 44.46 |
