# Camada de argamassa de cimento sobre paramento exterior

- Propriedade do ficheiro: CYPE INGENIEROS, S.A.
- Formato: FIEBDC-3/2002
- Moeda: EUR
- Custos indirectos: 3.00 %
- IVA: 23.00 %

## R Revestimentos

### RB Argamassas industriais para rebocos

#### RBE Argamassas de cimento

**RBE005** m² Camada de argamassa de cimento sobre paramento exterior.
Camada de argamassa de cimento, tipo CR CSIV W2, segundo EN 998-1, cor branca, de 10 mm de espessura, com aplicação de mestras, com acabamento afagado, aplicada manualmente, sobre paramento exterior de alvenaria cerâmica, vertical; com prévia aplicação de ponte de aderência, composto de resinas sintéticas, cargas minerais e aditivos orgânicos e inorgânicos, para regularizar a porosidade e melhorar a aderência do suporte, deficiente em 1% da superfície suporte. Inclusive perfis de PVC, para formação de juntas e malha de fibra de vidro anti-álcalis nas mudanças de material e nas testas de laje, para evitar fissuras.
Critérios considerados na determinação do preço da unidade de obra: O preço inclui a protecção dos elementos da envolvente que possam ser afectados durante os trabalhos e a resolução de pontos singulares.
Inclui: Preparação da superfície suporte. Disposição dos panos de trabalho. Colocação de réguas e fios. Colocação de tentos. Formação de mestras. Aplicação do produto regulador da absorção. Preparación del mortero. Colocação da malha entre distintos materiais e nas testas de laje. Aplicação da argamassa. Realização de juntas e pontos singulares. Execução do acabamento. Cura da argamassa.
Critério de medição de projecto: Superfície medida segundo documentação gráfica de Projecto, deduzindo 50% das aberturas entre 2 e 4 m² e 100% das aberturas maiores que 4 m², adicionando no entanto, nas últimas, a superfície da parte interior da abertura, correspondente ao desenvolvimento de ombreiras e padieiras. Nas aberturas que não se deduzam, ou que se deduzam parcialmente, estão incluídos os trabalhos de realizar a superfície interior da abertura.
Critério de medição de obra: Medir-se-á a superfície realmente executada segundo especificações de Projecto, deduzindo 50% das aberturas entre 2 e 4 m² e 100% das aberturas maiores que 4 m², adicionando no entanto, nas últimas, a superfície da parte interior da abertura, correspondente ao desenvolvimento de ombreiras e padieiras. Nas aberturas que não se deduzam, ou que se deduzam parcialmente, estão incluídos os trabalhos de realizar a superfície interior da abertura.

| Código | Un | Descrição | Rendimento | Preço | Importância |
|---|---|---|---|---|---|
| mt28mop110b | kg | Ponte de aderência, para incrementar a aderência entre argamassas à base de cimento e/ou cal e suportes de betão, composto de resinas sintéticas, cargas minerais e aditivos orgânicos e inorgânicos. (material) | 0.003 | 2.23 | 0.01 |
| mt08aaa010a | m³ | Água. (material) | 0.005 | 1.50 | 0.01 |
| mt28mop210h | kg | Argamassa de cimento, tipo CR CSIV W2, segundo EN 998-1, para utilização em interiores ou em exteriores, cor branca, composta por cimento de alta resistência, inertes seleccionados e outros aditivos, fornecida em sacos. (material) | 18.000 | 0.19 | 3.42 |
| mt28mon040a | m² | Malha de fibra de vidro, anti-álcalis, de 10x10 mm de vão de malha, de 750 a 900 microns de espessura e de 200 a 250 g/m² de massa superficial, com 25 kp/cm² de resistência à tracção, para armar argamassas. (material) | 0.210 | 2.41 | 0.51 |
| mt28mon030 | m | Perfil para juntas de PVC. (material) | 0.750 | 0.35 | 0.26 |
| op00tal020 |  | Berbequim com misturador. | 1.000 | 0.00 | 0.00 |
| mo039 | h | Oficial de 1ª rebocador. (mão de obra) | 0.607 | 22.68 | 13.77 |
| mo111 | h | Operário especializado rebocador. (mão de obra) | 0.380 | 22.36 | 8.50 |
| % | % | Custos directos complementares | 2 % | 26.48 | 0.53 |
|  |  | Custos directos |  |  | 27.01 |
