# Junta perimetral de dilatação em pavimento contínuo de betão

- Propriedade do ficheiro: CYPE INGENIEROS, S.A.
- Formato: FIEBDC-3/2002
- Moeda: EUR
- Custos indirectos: 3.00 %
- IVA: 23.00 %

## R Revestimentos

### RS Pavimentos

#### RSN Juntas em pavimentos contínuos de betão

**RSN110** m Junta perimetral de dilatação em pavimento contínuo de betão.
Junta perimetral de dilatação de 10 mm de largura e 100 mm de profundidade, em pavimento contínuo de betão, com painel rígido de poliestireno expandido no encontro do pavimento com os paramentos que delimitam o seu perímetro e com todos aqueles elementos construtivos integrados na sua superfície, tais como pilares, sumidouros, câmaras de inspecção e muros.
Inclui: Implantação das juntas. Corte dos painéis. Colocação do painel de poliestireno expandido.
Critério de medição de projecto: Comprimento medido segundo documentação gráfica de Projecto.
Critério de medição de obra: Medir-se-á o comprimento realmente executado segundo especificações de Projecto.

| Código | Un | Descrição | Rendimento | Preço | Importância |
|---|---|---|---|---|---|
| mt16pea020a | m² | Painel rígido de poliestireno expandido, segundo NP EN 13163, bordo lateral recto, de 10 mm de espessura, resistência térmica 0,25 m²°C/W, condutibilidade térmica 0,036 W/(m°C), para junta de dilatação. (material) | 0.105 | 0.92 | 0.10 |
| mo113 | h | Operário não qualificado construção. (mão de obra) | 0.059 | 21.45 | 1.27 |
| % | % | Custos directos complementares | 2 % | 1.37 | 0.03 |
|  |  | Custos directos |  |  | 1.40 |
