# Ensaio de cimento

- Propriedade do ficheiro: CYPE INGENIEROS, S.A.
- Formato: FIEBDC-3/2002
- Moeda: EUR
- Custos indirectos: 3.00 %
- IVA: 23.00 %

## X Controlo de qualidade e ensaios

### XA Argamassas, gessos, cales, escaiolas e cimentos

#### XAT Cimentos

**XAT010** Ud Ensaio de cimento.
Ensaios a realizar em laboratório acreditado na área técnica correspondente, sobre uma amostra de cimento, recolhida em obra, para a determinação das seguintes características: tempo de presa segundo NP EN 196-3, conteúdo de cloretos segundo NP EN 196-2. Incluindo deslocamento à obra, recolha de amostra e relatório de resultados.
Inclui: Deslocamento à obra. Recolha de amostras. Realização dos ensaios. Redacção de relatório dos resultados dos ensaios realizados.
Critério de medição de projecto: Ensaio a realizar, segundo documentação do Plano de controlo de qualidade.

| Código | Un | Descrição | Rendimento | Preço | Importância |
|---|---|---|---|---|---|
| mt49cem010 | Ud | Ensaio para determinar o tempo de presa de uma amostra de cimento, segundo NP EN 196-3, inclusive deslocamento à obra, recolha de amostra e relatório de resultados. (material) | 1.000 | 59.50 | 59.50 |
| mt49cem060 | Ud | Ensaio para determinar o conteúdo em cloretos de uma amostra de cimento, segundo NP EN 196-2, inclusive deslocamento à obra, recolha de amostra e relatório de resultados. (material) | 1.000 | 49.00 | 49.00 |
| % | % | Custos directos complementares | 2 % | 108.50 | 2.17 |
|  |  | Custos directos |  |  | 110.67 |
