# Sinal de segurança e saúde no trabalho, de aviso

- Propriedade do ficheiro: CYPE INGENIEROS, S.A.
- Formato: FIEBDC-3/2002
- Moeda: EUR
- Custos indirectos: 3.00 %
- IVA: 23.00 %

## Y Segurança e saúde

### YS Sinalização provisória de obras

#### YSS Sinalização de segurança e saúde

**YSS030** Ud Sinal de segurança e saúde no trabalho, de aviso.
Fornecimento, colocação e desmontagem de sinal de aviso, de PVC serigrafado, de 297x210 mm, com pictograma preto de forma triangular sobre fundo amarelo, com 4 orifícios de fixação, amortizável em 3 utilizações, fixado com cola. Inclusive manutenção em condições seguras durante todo o período de tempo necessário.
Inclui: Colocação. Desmontagem posterior. Transporte até ao local de armazenamento ou remoção para contentor.
Critério de medição de projecto: Número de unidades previstas, segundo Plano de Segurança e Saúde.
Critério de medição de obra: Medir-se-á o número de unidades realmente colocadas segundo especificações do Plano de Segurança e Saúde.

| Código | Un | Descrição | Rendimento | Preço | Importância |
|---|---|---|---|---|---|
| mt50les030fa | Ud | Sinal de aviso, de PVC serigrafado, de 297x210 mm, com pictograma preto de forma triangular sobre fundo amarelo, com 4 orifícios de fixação, segundo Decreto-Lei n.º 141/95 e Portaria n.º 1456-A/95. (material) | 0.333 | 4.39 | 1.46 |
| mt50les035 | Ud | Kit adesivo para fixação de sinais de segurança e saúde ao paramento. (material) | 1.000 | 0.94 | 0.94 |
| mo120 | h | Operário Segurança e Saúde. (mão de obra) | 0.174 | 21.45 | 3.73 |
| % | % | Custos directos complementares | 2 % | 6.13 | 0.12 |
|  |  | Custos directos |  |  | 6.25 |
